# Kotzenbergscher Hof LV
Angebotsaufforderung (GAEB DA XML 3.2, DA83)
Währung: EUR
Erstellt mit: G&W CALIFORNIA PRO, CALIFORNIA PRO V16.1.00, 09.07.2026

## Deckblatt
L E I S T U N G S V E R Z E I C H N I S

  Gewerk  BAUHAUPTARBEITEN INNENHOF

  Bauvorhaben  Umnutzung des Baudenkmals Kotzenbergscher Hof
  Marktplatz 1
  32805 Horn-Bad Meinberg

  Bauherr  Stadt Horn-Bad Meinberg
  Marktplatz 4
  32805 Horn-Bad Meinberg

  Architekt  Terbrack Architekten BDA
  Krackser Str. 12
  33659 Bielefeld
  Tel 0521 9441 9440
  Fax 0521 9441 9439

  Statik  Adriaans Ingenieurgesellschaft für Bauwesen
  Paulinenstrasse 9
  32791 Lage
  Tel 05232 69 10 60
  Fax 05232 69 10 620

## LV Bauhauptarbeiten Innenhof
Datum: 09.07.2026

*Hinweis: ALLGEMEINES*
ALLGEMEINES

Die Baustelle Kotzenbergscher Hof befindet sich im Ortskern von Horn-Bad Meinberg. Zufahrt zur Baustelle erfolgt ausschließlich von Süden, über die Stichstraße "Domensoot" in den Innenhof des Gebäudes. Siehe auch Anlage Lageplan.

Das denkmalgeschützte Bestandsgebäude grenzt östlich an den Marktplatz und nördlich an die Mittelstraße. Der Baugrund des Gebäudes, und der Innenhof in dem die hier beschriebenen Leistungen stattfinden, ist als Bodendenkmal eingestuft. Die Erdarbeiten werden von der Bodendenkmalpflege begleitet.

Die nachfolgend beschriebenen Leistungen umfassen die Bauhauptarbeiten im an das Bestandsgebäude angrezenden Innenhof, zur Errichtung des neuen Krisenzentrums und den EInbau von Winkelstützen. Die Nord- sowie Westseite des neuen Krisenzentrums grenzen direkt an die Nachbarbebauung an.

Die Wände des Krisenzentrums und die Winkelstützen sind in Sichtbetonqualität SB2 herzustellen. In der Maßnahme sind die damit verbundenen Erdarbeiten und die Erstellung von Rohrgräben und die Verlegung von Grundleitungen und Drainageleitungen enthalten. Im Zuge der Grundleitungsverlegung ist auch ein bauseits bereits eingebauter Fettabscheiderkorpus anzuschließen und betriebsfertig herzustellen.

Für die Baustelleneinrichtung stehen nur begrenzte Flächen im Innenhof,
zur Verfügung, die von mehreren Gewerken gemeinsam genutzt werden.
Aus diesen Gründen ist mit eingeschränkten Arbeitsflächen und aufwendigerer Logistik (z.B. Lagerung, Materialtransport) zu rechnen.
Alle hierdurch entstehenden Kosten sind in die Einheitspreise
einzukalkulieren.

In die Einheitspreise ist die fachgerechte Entsorgung aller anfallenden
Schuttmaterialien mit einzukalkulieren.

Der Auftragnehmer ist verpflichtet auf der Baustelle ausgebildete Fachkräfte einzusetzen. Fachkräfte ohne entsprechende Erfahrung dürfen nur unter
Anleitung / Aufsicht erfahrener Mitarbeiter eingesetzt werden.
Ungelernte Mitarbeiter dürfen ausschließlich für Hilfsarbeiten eingesetzt werden.

Weitere Angaben zur Baustelle siehe auch Anlage "Allgemeine Technische Vertragsbedingungen für Bauleistungen (ATV).

Geplanter Ausführungszeitraum

Die in dieser Leistungsbeschreibung beschriebenen Arbeiten erstrecken sich auf folgendes Zeitfenster:

Beginn Bauhauptarbeiten Innenhof:  September 2026
Zwischentermin Fertigstellung Krisenzentrum:  Januar 2027
Fertigstellung Bauhauptarbeiten Innenhof:  März 2027

Die genauen Teil- u. Fertigstellungstermine werden bei Vertragsabschluss als Bauzeitenplan bekannt gegeben und fest vereinbart.
Der Unternehmer hat selbständig für die Einhaltung dieser Zeitfenster Sorge zu tragen. Er ist verpflichtet, für eine ausreichende Besetzung der Baustelle und die frühzeitige Bestellung und Anlieferung von Baumaterialien zu sorgen. Etwaige Verzögerungen durch Unterbesetzung oder Lieferprobleme sind der Bauleitung umgehend mitzuteilen und durch geeignete Maßnahmen aufzufangen.

Anlagen zum Leistungsverzeichnis:
- Allgemeine Techn. Vertragsbedingungen (ATV)
- Statik Winkelstützen
- Schal-und Bewehrungspläne Krisenzentrum SB1 bis SB4
- Zeichnung Gründung für bauseitiges WC-Modul
- Einbauanleitung Fettabscheider vorhanden
- Bodengutachten NEA Krisenzentrum vom 12.12.2022
- Bodengutachten Bodenmischprobe MP1 2026

Alle hierdurch entstehenden Kosten sind in die Einheitspreise
einzukalkulieren.

*Hinweis: ANLAGE - LAGEPLAN / BAUSTELLENEINRICHTUNG*
ANLAGE - LAGEPLAN / BAUSTELLENEINRICHTUNG

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
DIE BAUSTELLE LIEGT IM ORTSKERN VON HORN-BAD MEINBERG.
ZUFAHRT  ERFOLGT ÜBER DIE STICHSTRASSE / SACKGASSE "DOMENSOOT".
DARSTELLUNG DER BAUSTELLENEINRICHTUNG SCHEMATISCH.

DIE NACHFOLGENDEN ÜBERSICHTSPLÄNE DIENEN DER SCHEMATISCHEN
DARSTELLUNG DER GESAMTBAUMASSNAHME.

*Hinweis: ANLAGE - GRUNDRISS KRISENZENTRUM*
ANLAGE - GRUNDRISS KRISENZENTRUM

SICHTBETONWÄNDE A bis F

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Alle Maße sind ca. Angaben!

Die NOTSTROMZENTRALE und das WC-MODUL befinden sich innerhalb des Grundrisses
des KRISENZENTRUMS.

*Hinweis: ANLAGE - BESTANDSFOTO NACHBARWAND / VOR KRISENZENTRUM*
ANLAGE - BESTANDSFOTO NACHBARWAND / VOR KRISENZENTRUM

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
*Hinweis: ANLAGE - GRUNDRISS WINKELSTÜTZEN*
ANLAGE - GRUNDRISS WINKELSTÜTZEN

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
Alle Maße sind ca. Angaben!

*Hinweis: ANLAGE - SCHNITT A-A*
ANLAGE - SCHNITT A-A

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
Alle Maße sind ca. Angaben!

*Hinweis: ANLAGE - SCHNITT C-C*
ANLAGE - SCHNITT C-C

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
Alle Maße sind ca. Angaben!

### 1 BAUSTELLENEINRICHTUNG

**1.1 Baustelleneinrichtung Hauptposition**
Baustelleneinrichtung Hauptposition

Einrichten, Vorhalten über die gesamte Bauzeit sowie Räumen
der Baustelle und Wiederherstellung des Geländes einschließlich
Entfernung von Behelfsfundamenten und Verunreinigungen,
mit folgenden in den Pauschalpreis einzurechnenden Leistungen:

Herrichten der erforderl. Lager- und Arbeitsplätze, sowie deren
spätere Entfernung; Einrichtung mit der Größe der Baumaßnahme entsprechenden Maschinen, Geräten, Transportgeräten, Mobilkrane, Krane,
inkl. deren Wartung und Unterhaltung sowie deren erforderliche Stromanschlüsse (z.B. für den Kran).

Hinweis:
Baustromunterverteiler werden bauseits gestellt.
Bauwasseranschluss wird bauseits gestellt.
Bauzaun an den Nachbargrenzen ist bauseits vorhanden.

Material-Vorhaltekosten, Lohnkosten und Personalkosten;
alle sonstigen Kosten, die der Auftragnehmer zur ordnungsgemäßen
Durchführung der Bauaufgabe zu erbringen hat; insbesondere Schnurgerüste und Einmeßarbeiten, sofern nicht nach DIN 18299
gesondert ausgeschrieben;

Sicherungsmaßnahmen insbesondere der Verkehrswege auf
und vor dem Grundstück, im Gebäude, auf Zufahrten, Bürgersteigen,
einschl. Säuberung (insbesondere Verschmutzungen durch An- und Abtransport
Mulden, LKW etc.) und Schneeräumung usw.; für eine ausreichende Wegebeleuchtung ist zu sorgen; Ebenso sind die Nachbargrundstücke an der Grenze absolut zuverlässig und unfallsicher für die gesamte Bauzeit bis zur Übergabe zu schützen; maßgeblich sind ebenso die Forderungen
des Amtes für öffentliche Ordnung, der Bauberufsgenossenschaften
und sonst mitwirkender Behörden, Amtsstellen und Körperschaften.
Leistungen, die der Auftraggeber über die oben definierten Bereiche hinaus fordert, sind in den nachfolgenden Positionen beschrieben und werden gesondert vergütet.

Die Lager-, Verkehrs- und Transportbereiche auf der Baustelle
sind so zu wählen, dass ein sicherer Transport- und Personenverkehr
jederzeit gewährleistet ist. Dazu gehört auch die ausreichende
Kennzeichnung und Beleuchtung im Baustellenbereich.

Für eine ausreichende Ausstattung der Baustelle mit Hinweis-,
Gebots- und Verbotsschildern hat der Auftragnehmer Sorge zu
tragen. Die Standorte und Anzahl der Krane und Maschinen
sind so zu wählen, dass deren Standsicherheit jederzeit gewährleistet
ist. Gefahrenbereiche an Hebezeugen und Maschinenanlagen
sind abzusperren und zu kennzeichnen.

Der Zugang zur Baugrube muss jederzeit gefahrlos über ausreichend
gesicherte Bautreppen etc. möglich sein. Gräben sind mit Laufbrücken
oder Laufstegen zu überbrücken. Absturzbereiche (Böschungen, Gräben,
Verbaumaßnahmen des Auftragnehmers etc. sind gegen Absturz zu sichern.
Gerüste sind auch anderen Handwerkern zur Nutzung zu überlassen.

Absturzsicherungen und Arbeitsgerüste sind einzukalkulieren.

Eventuell erforderliche Fahrwegbefestigungen oder Baustraßen
(sofern nicht im LV enthalten), die später nicht verwendet werden können, sind zu Lasten des AN herzustellen, zu unterhalten und später wieder zu entfernen
überlassen.

Die gesamte vorgenannte Baustelleneinrichtung ist komplett
herzustellen, für die Dauer der Bauzeit vorzuhalten, zu unterhalten
und später wieder zu entfernen. Beschädigte Asphalt- und
Pflasterflächen sind gem. dem Ursprungszustand zu reparieren.

Unterkunfts- und Materialcontainer sind Leistung des Auftragnehmers und
sind einzukalkulieren.
Menge: 1,000 St

**1.2 Baustraße Innenhof**
Baustraße Innenhof

Baustraße wie folgt herrichten:

- Herstellen eines Planums und Abdecken der Fläche
mit Geotextil, 0/45 mm Naturschotter oder güteüberwachtes
RC-Baustoffgemisch RCL I liefern und ca. 30 cm
(bzw. höher nach Wahl des AN, für Lasteintragung Mobilkrane etc.)
einbauen und verdichten.

Inkl. Rückbau und Entsorgung durch den AN.
Menge: 50,000 m2

**1.3 Baustraße als temporäre Rampe**
Baustraße als temporäre Rampe

Baustraße als temporäre Rampe
wie folgt herrichten:

- Herstellen einer Baustraßenrampe(n) als Zufahrt für
Bagger, Baumaschinen, Kleingerät etc., um vom OK Gelände Innenhof
für die Arbeiten in tieferliegenden Arbeitsebenen
zu gelangen. Steigung nach Befahrbarkeit.
Bausraßenrampe aus 0/45 mm Naturschotter, liefern,
mehrfach umsetzen, einbauen und verdichten.

Inkl. Rückbau und Entsorgung durch den AN.
Menge: 30,000 m3

**1.4 Kranaufstellfläche**
Kranaufstellfläche

Kranaufstellfläche nach Wahl des AN und entsprechend
den Abmessungen und Vorgaben des verwendeten Krantyps
und den vorhandenen Bodenverhältnissen tragfähig herstellen.

Inkl. Aushub, Tragschichteinbau, Lastverteilplatten und
Rückbau / Entsorgung durch den AN.
Menge: 1,000 psch

**1.5 Einmessen Gebäude (Krisenzentrum)**
Einmessen Gebäude (Krisenzentrum)

Schnurgerüst zur Einmessung des Krisenzentrums,
inkl. Höhenlagen und Achsen, ordnungsgemäß
herstellen, unterhalten und später wieder entfernen.

Die Kontrolle der Einmessung erfolgt bauseits durch das
Katasteramt.

Der Rohbauer ist für die Sicherung und bauliche
Umsetzung der vom Katasteramt kontrollierten
Außenabmessungen eigenverantwortlich zuständig.
Menge: 1,000 St

**1.6 Schuttcontainer für sonstigen Bauschutt, 7 m3**
Schuttcontainer für sonstigen Bauschutt, 7 m3

für anfallenden Bauschutt von am Bau beteiligten
Unternehmen, bereitstellen; einschl. Abtransport
und Beseitigen des Containerinhaltes.

Fassungsvermögen: 7 m3
Menge: 1,000 St

### 2 ERDARBEITEN Das Umlagern von Aushubmaterial oder neu einzubauenden Materialien, Schotter etc. für den An- oder Abtransport / Zwischenlagerung / Einbau ist einzukalkulieren. Hinweis Bodendenkmalpflege: Gemäß denkmalrechtlicher Auflagen müssen die Erdarbeiten bauseits durch einen Archäologen begleitet werden, der bei den Erdarbeiten anwesend ist und im Falle von relevanten Funden wie historische Fundamente, Laufhorizonte, Pflasterungen etc. eine Dokumentation und Sicherung der Befunde durchführen wird. Es muss daher mit Unterbrechungen der Arbeiten gerechnet werden. Da der Umfang möglicher Funde im Vorfeld nicht abzuschätzen ist, sind evt. Stillstandszeiten nach dem tatsächlichen Aufwand als Stundenpauschale abzurechnen, sofern ein Weiterarbeiten an anderer Stelle der Baumaßnahme nicht möglich ist. Beim Aushub sind Bodeneingriffe Lagenweise (ca. 10 cm) mit glatter Schaufel vorzunehmen. Beim Auftreten möglicher Funde erfolgt die weitere Freilegung durch den Archäologen. Der mögliche Wechsel des Arbeitsplatzes auf der Baustelle durch evt. Funde ist dem Auftragnehmer zuzumuten und einzukalkulieren.

#### 2.1 ERDARBEITEN ALLGEMEIN

**2.1.1 Entfernen Unkraut / Bodendecker an Nachbarwand**
Entfernen Unkraut / Bodendecker an Nachbarwand

Unkraut, Bodendecker, Rosenranken, Wildsaat,
im Innenhof vor bzw. an der Nachbarwand
entfernen, auf ca. 30 m Wandlänge,
bis ca. 2,50 m Höhe an der Wand.
siehe dazu auch Bestandsfoto Nachbarwand,

Das Material ist zu Lasten des AN abzufahren
und fachgerecht zu entsorgen.
Menge: 1,000 psch

**2.1.2 Rückbau vorhandene Baustraße Innenhof**
Rückbau vorhandene Baustraße Innenhof

Vorhandene Baustraße aus RCL1-Schotter,
mit Verunreinigungen wie Lehm/ Erdanteilen,
auf einer Geotextillage, komplett rückbauen und
zu Lasten des AN entsorgen.

Arbeiten abschnittsweise für die jeweils zu bearbeitenden
Flächen.

Dicke verschieden, i.M. ca. 30 cm.

Abrechnung nach m3.
Menge: 180,000 m3

**2.1.3 Bodenaushub / Auffüllungen (Sand / Schluff / Lehm ) Z2 0,3-1,0 m**
Bodenaushub / Auffüllungen (Sand / Schluff / Lehm ) Z2 0,3-1,0 m

Bodenaushub mit Groß- und Kleingerät.
Das Aushubmaterial ist zu Lasten des AN abzufahren
und zu entsorgen.

Anthropogene Auffüllung (Homogenbereich A)
Bodenklasse:  4 (bei Verschlammungen, Wassersättigung bzw. einer  Konsistenzzahl von Ic d 0,5: Klasse 2; bei grobstücki  gen Inhaltsstoffen, z. B. grobem Bauschutt, auch Klas  sen 5 bis 7)
Bodengruppen:  [UL]/[UM]/[TL]
Frostempfindlichkeitsklasse:  F 3 (sehr frostempfindlich)

Aushubtiefe:  ca. 0,3 m bis 1,0 m

Klassifizierung, Bodenmischprobe Erdbaulabor Krause, Dez. 2022:
Einstufung gem. LAGA 2004: Z1 bzw. Z2
(siehe auch Anlage Bodengutachten)

Klassifizierung der Bodenmischprobe MP1, Erdbaulabor Schemm, März 2026:
(siehe auch Anlage Bodengutachten)

Einstufung nach EBV:  BM-0
Bewertung nach LAGA M20, TR-Boden:  Z2  Sulfat = 85 mg/l
Einstufung nach DepV 2020:  DK 0  Glühverlust 3,8%  TOC = 0,5 %
Menge: 150,000 m3

**2.1.4 Bodenaushub / Auffüllungen abschnittsweise Z2**
Bodenaushub / Auffüllungen abschnittsweise Z2

Bodenaushub mit Groß- und Kleingerät und Handschachtung.
Das Aushubmaterial ist zu Lasten des AN abzufahren
und zu entsorgen.

wie in der Vorposition beschrieben, hier jedoch
abschnittsweise, als Bodenaushub nach DIN 4123,
direkt am Bestandsgebäude, Abschnittsweise in
Abschnitten kleiner 1,25 m,

In Abstimmung mit dem Statiker kann hier jedoch
anstelle Takt 1,2,3,4 - Takt 1,2,3,4 usw. der Aushub
beginnend von einer Seite, Zug um Zug in Streifenweise, in
Streifen von ca, 1,00 m Breite erfolgen, die sofort nach Aushub
wieder angeschottert (siehe gesonderte Position) werden müssen.

Aushubtiefe ca. 0,30 - 1,00 m
Menge: 40,000 m3

**2.1.5 Handschachtung**
Handschachtung

Handschachtungsarbeiten,
im Zuge des Bodenaushubs, für den
vorsichtigen Aushub im direkten Bereich von
bereits vorhandenen Grundleitungen wie

- Regenwasser
- Wasser
- Elektrotrasse
- Fernwärme

Bodenaushub mit Kleingerät und in Handschachtung.
Menge: 10,000 m3

**2.1.6 Abbruch Fundamente Bruchstein**
Abbruch Fundamente Bruchstein

Fundamente aus Klinker- / Bruchsteinmauerwerk
komplett oder in Teilen abbrechen und zu Lasten
des AN von der Baustelle entfernen und entsorgen.

Wanddicke, verschieden, ca. 50-100 cm.
Höhe, verschieden, bis ca. 100 cm

Auch in Kleinflächen.
Menge: 3,000 m3

**2.1.7 Abbruch Fundamente Stahlbeton**
Abbruch Fundamente Stahlbeton

Fundamente aus Stahlbeton
komplett oder in Teilen abbrechen und zu Lasten
des AN von der Baustelle entfernen und entsorgen.

Wanddicke, verschieden, ca. 50-100 cm.
Höhe, verschieden, bis ca. 100 cm

Auch in Kleinflächen.
Menge: 3,000 m3

**2.1.8 Abbruch Pflasterflächen**
Abbruch Pflasterflächen

Pflasterflächen (Betonpflastersteine, Kleinpflaster,
Kopfsteinpflaster) komplett oder in Teilen, z.T.
verdeckt im Erdreich liegend, abbrechen
und zu Lasten des AN von der Baustelle entfernen und
entsorgen.

Pflasterhöhe: ca. 10 cm

Auch in Kleinflächen.
Menge: 30,000 m2

**2.1.9 Abbruch Grundleitungen**
Abbruch Grundleitungen

Alte Grundleitungen aus Ton, PVC etc. bis DN 150 mm
komplett oder in Teilen abbrechen und zu Lasten
des AN von der Baustelle entfernen und entsorgen.
Menge: 10,000 m

**2.1.10 Auffüllungen Magerbeton im Aussenbereich**
Auffüllungen Magerbeton im Aussenbereich

Magerbeton unbewehrt,
im Bereich von Hohlstellen oder als abschnittsweise
Sicherung von Bestandsfundamenten liefern und einbauen.

Betonfestigkeitsklasse: mind. C8/10
Expositionsklasse: X0
Menge: 5,000 m3

**2.1.11 Herstellen Erdplanum**
Herstellen Erdplanum

Profilgerechtes Herstellen des Erdplanums, im
Rückwärtseinschnitt mit einem Tieflöffelbagger
(Grabwerkzeug mit glatter Schneide);
das Aushubmaterial ist zu Lasten des AN abzufahren
und zu entsorgen.

Bereiche: Sohlen und Böschungen, auch Abschnittsweise.
Menge: 600,000 m2

**2.1.12 Geotextil / Trennvlies GRK 3**
Geotextil / Trennvlies GRK 3

Geotextil / Trennvlies (Geotextilrobustheitsklasse) GRK 3
- unter der Tragschicht
- an Böschungen
- im Bereich von Leitungsgräben
 (sofern nicht in der Position enthalten)

Überlappungen sind einzukalkulieren.

liefern und fachgerecht einbauen.
Menge: 600,000 m2

**2.1.13 Schottertragschicht 0/45**
Schottertragschicht 0/45

Einbringen und Verdichten einer kapillarbrechenden
Tragschicht unterhalb der neuen Fundamente, Sohlen,
Aufschotterungen, hinter Winkelstützen, auch zwischen Fundamenten und
im Bereich von Anschotterungen an Bestandsfundamenten.

Dicke: verschieden, Tragschichten mind. 50 cm nach Angabe Bodengutachter.
Auffüllungen und Aufschotterungen von ca. 0,20 bis 1,50 m

Tragschicht aus Natur-Kalkschotter 0-45 (kein RC-Material !),
mit geeignetem Gerät fachgerecht und in Lagen von max. 30 cm
zu verdichten.

Verdichtungsgrad DPr > 100 %.
(Nachweis durch AN, Lastplattendruckversuch
siehe gesonderte Position)

Abrechnung nach Raummaß im verdichteten Zustand.
Menge: 220,000 m3

**2.1.14 Schottertragschicht 0/45 abschnittsweise am Bestand**
Schottertragschicht 0/45 abschnittsweise am Bestand

Einbringen und Verdichten einer kapillarbrechenden
Tragschicht,

wie in der Vorposition beschrieben, hier jedoch
abschnittsweise für Abschnittsweise
Arbeiten an Bestandsgründungen nach DIN 4123.

Anschotterung in Streifen von ca, 1,00 m Breite,
im Bereich vor Bestandsbebaungen,
direkt nach Aushub.

In Abstimmung mit dem Statiker kann hier
anstelle Takt 1,2,3,4 - Takt 1,2,3,4 usw. die Wiederanschotterung
beginnend von einer Seite aus, Zug um Zug Streifenweise, in
Streifen von ca, 1,00 m Breite erfolgen, die sofort nach dem Aushub
des jeweiligen Taktes wieder angeschottert und verdichtet werden müssen.
Anfüllhöhe ca. 0,30 - 1,00 m

Hinweis: Vor Schotterauflage abschnittsweises Einlegen eines Geotextils (Geotextil siehe gesonderte Position).
Menge: 60,000 m3

**2.1.15 Verfüllen Leitungsbereich hinter Winkelstützen**
Verfüllen Leitungsbereich hinter Winkelstützen

Verfüllung Leitungsbereich
lagenweise, profilgerecht, verdichtet,
mit vom AN zu liefernden Stoffen.

Tiefe verschieden, ca. 0,5 bis ca. 1,50  m
Breite Leitungsbereich, verschieden, ca. 3 m

Es werden neue Grundleitungen, Fernwärmeleitungen (bauseits),
Wasserleitungen, Kabelschutzrohre verlegt.
Hier ist entsprechend vorsichtig von Hand
zu arbeiten und zu verdichten.

Mindestens:
2x FW D= ca. 180 mm
1x Druckleitung DN 50
1x SW DN 100 bis DN 200
1x RW DN 100 bis DN 200
3 x Kabelschutzrohr DN 125

Material: Füllsand 0-2 mm (frostfrei F1)
Verdichtungsgrad: DPr 100 %
Menge: 40,000 m3

**2.1.16 Nachverdichten vorhandene Schottertragschichten**
Nachverdichten vorhandene Schottertragschichten

Nachverdichten vorhandener Schottertragschichten /
Schotteranfüllungen im Außenbereich z.B.
vor und zwischen Fundamenten, an Böschungen.

Mit Kleingerät nach Wahl des AN.

Verdichtungsgrad DPr > 100 %.

Abrechnung nach Fläche.
Menge: 100,000 m2

**2.1.17 Offene Wasserhaltung**
Offene Wasserhaltung

Herstellen und Unterhalten einer offenen Wasserhaltung
(Baudränagen und Pumpensümpfe) für die
Dauer der Erd- und Gründungsarbeiten
aller in dieser Ausschreibung enthaltenen
Arbeiten, Leitungsgräben etc.

Tiefe der Baugrube / Gräben
unter Geländeoberkante
verschieden: ca. 0,5 m bis ca. 1,50 m
Die Pumpensümpfe sind ggf. tiefer anzuordnen.

Inkl. Erdarbeiten, Schächte, Maschinen und Geräte,
Leitungen und Rohre für die Einleitung in öffentliche Kanäle
und sämtlicher erforderlicher Genehmigungen
für die Dauer der Arbeiten.
Menge: 1,000 psch

**2.1.18 Lastplattendruckversuch**
Lastplattendruckversuch

Lastplattendruckversuch zur Verdichtungskontrolle,
gemäß DIN 18134 auf dem vorbereiteten
Untergrund in Anwesenheit der örtlichen Bauleitung
durchführen, protokollieren, auswerten und die Ergebnisse
dem AG übergeben.

Hinweis: Mit dieser Position werden nicht die Leistungen der
Eigenüberwachung des AN abgegolten.
Menge: 10,000 St

**2.1.19 Unterbrechung Stillstandzeiten Bagger**
Unterbrechung Stillstandzeiten Bagger

Bei Unterbrechung der Erdarbeiten durch die Bodendenkmalpflege
aufgrund von bodendenkmalrelevanten Funden sind entstehende
Stillstandszeiten für Personal und Maschinen zu erfassen und werden
gesondert abgerechnet.

Abrechnung von Stillstandszeit Bagger

Beispiel: 1 h Stillstand = Abrechnung 1 h
Menge: 50,000 h

**2.1.20 Unterbrechung Stillstandzeiten Personal**
Unterbrechung Stillstandzeiten Personal

Bei Unterbrechung der Erdarbeiten durch die Bodendenkmalpflege
aufgrund von bodendenkmalrelevanten Funden sind entstehende
Stillstandszeiten für Personal und Maschinen zu erfassen und werden
gesondert abgerechnet.

Abrechnung von Stillstandszeit Personal (1 Mitarbeiter)

Beispiel: 1 h Stillstand = Abrechnung 1 h
Menge: 50,000 h

#### 2.2 ERDARBEITEN ROHRGRABEN

**2.2.1 Rohrgraben in Schottertragschicht anlegen bis 0,50 m**
Rohrgraben in Schottertragschicht anlegen bis 0,50 m

Rohrgrabenaushub für Grundleitungen in
Schottertragschicht anlegen.
Inkl. Planie der Grabensohle und seitliche
Lagerung des Aushubmaterials für Wiedereinbau.

Aushubtiefe: bis ca. 0,50 m

Die Arbeiten sind abschnittsweise auszuführen,
Böschungen ggf. zu sichern.
Dies ist in die Einheitspreise einzukalkulieren.

Rohrdurchmesser DN 100 bis DN 200
Menge: 25,000 m

**2.2.2 Rohrgraben in Schottertragschicht anlegen bis 1,00 m**
Rohrgraben in Schottertragschicht anlegen bis 1,00 m

Rohrgrabenaushub für Grundleitungen in
Schottertragschicht anlegen.
Inkl. Planie der Grabensohle und seitliche
Lagerung des Aushubmaterials für Wiedereinbau.

Aushubtiefe: bis ca. 1,0 m

Die Arbeiten sind abschnittsweise auszuführen,
Böschungen ggf. zu sichern.
Dies ist in die Einheitspreise einzukalkulieren.

Rohrdurchmesser DN 100 bis DN 200
Menge: 50,000 m

**2.2.3 Rohrgraben in Schottertragschicht verfüllen bis 0,50 m**
Rohrgraben in Schottertragschicht verfüllen bis 0,50 m

lagenweise, profilgerecht, verdichtet,
mit vom AN zu liefernden Stoffen
Material: Füllsand im Rohrbereich einschl. Geotextil GRK 3
ansonsten mit dem gemäß Vorposition zuvor ausgehobenen
und seitlich gelagertem Material.

Aushubtiefe: bis ca. 0,50 m

Verdichtungsgrad: DPr 100 %

Im Bereich der Rohre ist die Verfüllung von
Hand auszuführen.
Die Arbeiten sind abschnittsweise auszuführen,
Böschungen ggf. zu sichern.

Rohrdurchmesser DN 100 bis DN 200
Menge: 25,000 m

**2.2.4 Rohrgraben in Schottertragschicht verfüllen bis 1,00 m**
Rohrgraben in Schottertragschicht verfüllen bis 1,00 m

lagenweise, profilgerecht, verdichtet,
mit vom AN zu liefernden Stoffen.
Füllsand im Rohrbereich einschl. Geotextil GRK 3
ansonsten mit dem gemäß Vorposition zuvor ausgehobenen
und seitlich gelagertem Material.

Aushubtiefe: bis ca. 1,0 m

Verdichtungsgrad: DPr 100 %

Im Bereich der Rohre ist die Verfüllung von
Hand auszuführen.
Die Arbeiten sind abschnittsweise auszuführen,
Böschungen ggf. zu sichern.

Rohrdurchmesser DN 100 bis DN 200
Menge: 50,000 m

**2.2.5 Rohrgraben außerhalb der Baugrube anlegen bis 1,00 m**
Rohrgraben außerhalb der Baugrube anlegen bis 1,00 m

Rohrgrabenaushub für Grundleitungen außerhalb der Baugrube.
in vorhandenes Erdreich mit Baustraßenabdeckung.
Inkl. Planie der Grabensohle,
Inkl. Entsorgung des Aushubmaterials Z2

Aushubtiefe: bis ca. 1,00 m

Die Arbeiten sind abschnittsweise auszuführen,
Böschungen zu sichern.
Dies ist in die Einheitspreise einzukalkulieren.

Rohrdurchmesser DN 100 bis DN 200
Menge: 20,000 m

**2.2.6 Rohrgraben außerhalb der Baugrube anlegen bis 1,50 m**
Rohrgraben außerhalb der Baugrube anlegen bis 1,50 m

Rohrgrabenaushub für Grundleitungen außerhalb der Baugrube.
in vorhandenes Erdreich mit Baustraßenabdeckung.
Inkl. Planie der Grabensohle,
Inkl. Entsorgung des Aushubmaterials Z2

Aushubtiefe: bis ca. 1,50 m

Die Arbeiten sind abschnittsweise auszuführen,
Böschungen zu sichern.
Dies ist in die Einheitspreise einzukalkulieren.

Rohrdurchmesser DN 100 bis DN 200
Menge: 10,000 m

**2.2.7 Rohrgraben außerhalb der Baugrube verfüllen bis 1,00 m**
Rohrgraben außerhalb der Baugrube verfüllen bis 1,00 m

lagenweise, profilgerecht, verdichtet,
mit vom AN zu liefernden Stoffen

Material:
- Füllsand im Rohrbereich
- Sonstige Verfüllung mit
  Natur Schotter 0/45
- Geotextil GRK 3 um die Füllsandpackung

Aushubtiefe: bis ca. 1,50 m

Verdichtungsgrad: DPr 100 %

Im Bereich der Rohre ist die Verfüllung von
Hand auszuführen.
Die Arbeiten sind abschnittsweise auszuführen,
Böschungen zu sichern.

Rohrdurchmesser DN 100 bis DN 200
Menge: 20,000 m

**2.2.8 Rohrgraben außerhalb der Baugrube verfüllen bis 1,50 m**
Rohrgraben außerhalb der Baugrube verfüllen bis 1,50 m

lagenweise, profilgerecht, verdichtet,
mit vom AN zu liefernden Stoffen

Material:
- Füllsand im Rohrbereich
- Sonstige Verfüllung mit
  Natur Schotter 0/45
- Geotextil GRK 3 um die Füllsandpackung

Aushubtiefe: bis ca. 1,50 m

Verdichtungsgrad: DPr 100 %

Im Bereich der Rohre ist die Verfüllung von
Hand auszuführen.
Die Arbeiten sind abschnittsweise auszuführen,
Böschungen zu sichern.

Rohrdurchmesser DN 100 bis DN 200
Menge: 10,000 m

**2.2.9 Mehrfach-Rohrgraben H 1,50 B 1,80 m außerhalb der Baugrube anlegen**
Mehrfach-Rohrgraben H 1,50 B 1,80 m außerhalb der Baugrube anlegen

Rohrgrabenaushub für Grundleitungen außerhalb der Baugrube.
in vorhandenes Erdreich mit Baustraßenabdeckung.
Inkl. Planie der Grabensohle,
Inkl. Entsorgung des Aushubmaterials.

Aushubtiefe: bis ca. 1,50 m

Die Arbeiten sind abschnittsweise auszuführen,
Böschungen zu sichern.
Dies ist in die Einheitspreise einzukalkulieren.

Grabenbreite ca. 1,80 m
für Verlegung mehrerer Leitungen nebeneinander
bzw. übereinander

Mindestens folgende Rohre/Leitungen:
2x FW D= ca. 150 mm
1x Druckleitung DN 50
3x Kabelschutzrohr DN 125
1x RW DN 100 bis DN 200
Menge: 30,000 m

**2.2.10 Mehrfach-Rohrgraben H 1,50 B 1,80 außerhalb der Baugrube verfüllen**
Mehrfach-Rohrgraben H 1,50 B 1,80 außerhalb der Baugrube verfüllen

lagenweise, profilgerecht, verdichtet,
mit vom AN zu liefernden Stoffen

Material:
- Füllsand im Rohrbereich
- Sonstige Verfüllung Natur Schotter 0/45
- Geotextil GRK 3 um die Füllsandpackung

Aushubtiefe: bis ca. 1,50 m

Verdichtungsgrad: DPr 100 %

Im Bereich der Rohre ist die Verfüllung von
Hand auszuführen.
Die Arbeiten sind abschnittsweise auszuführen,
Böschungen zu sichern.

Grabenbreite ca. 1,80 m
für Verlegung mehrerer Leitungen nebeneinander
bzw. übereinander

Mindestens folgende Rohre/Leitungen:
2x FW D= ca. 150 mm
1x Druckleitung DN 50
3x Kabelschutzrohr DN 125
1x RW DN 100 bis DN 200
Menge: 30,000 m

#### 2.3 GRUNDLEITUNGEN Die nachfolgenden Grundleitungen für Schmutzwasser bzw. Regenwasser werden in der Baugrube bzw. in einem Rohrgraben verlegt. Die Rohrenden sind bis zum Anschluss mit Stopfen vor Verschmutzung zu sichern. Es muss eine protokollierte Druckprobe erfolgen. Die Grundleitungen sind durch die Behörde abnehmen zu lassen.

**2.3.1 KG-Rohr, KG 2000, DN100**
KG-Rohr, KG 2000, DN100

KG 2000-Rohr aus Polypropylen (PP), DN 100, nach DIN EN 14758-1
mit Dreifach-Dichtsystem aus SBR nach DIN EN 681-1.
Ringsteifigkeit gemäß DIN EN ISO 9969 >10kN /m²,
im Gefälle in Gräben verlegen, Abdichtung der Steckmuffen mit
Dichtring; die Öffnungen sind während der Bauzeit dicht zu verschließen ( z.B. durch Muffenstopfen). Größe : DN 100
liefern und montieren.
Menge: 90,000 m

**2.3.2 KG-Rohr, KG 2000 DN 125**
KG-Rohr, KG 2000 DN 125

KG 2000-Rohr aus Polypropylen (PP)
wie in der Vorpostion beschrieben, jedoch

Größe : DN 125
liefern und montieren.
Menge: 50,000 m

**2.3.3 KG-Rohr, KG 2000 DN 150**
KG-Rohr, KG 2000 DN 150

KG 2000-Rohr aus Polypropylen (PP)
wie in der Vorpostion beschrieben, jedoch

Größe : DN 150
liefern und montieren.
Menge: 20,000 m

**2.3.4 KG-Rohr, KG 2000 DN 200**
KG-Rohr, KG 2000 DN 200

KG 2000-Rohr aus Polypropylen (PP)
wie in der Vorpostion beschrieben, jedoch

Größe : DN 200
liefern und montieren.
Menge: 40,000 m

*Hinweis: Abzweige 45° - 87,5°*
Abzweige 45° - 87,5°

Abzweige aller Winkelgrade zu vorbeschriebenen
Abwasserrohrleitungen, mit allen erhältlichen Reduzierungen,
liefern und montieren.

**2.3.5 Abzweig DN 100**
Abzweig DN 100

wie vor beschrieben,
liefern und montieren
Menge: 5,000 St

**2.3.6 Abzweig DN 125**
Abzweig DN 125

wie vor beschrieben,
liefern und montieren
Menge: 5,000 St

**2.3.7 Abzweig DN 150**
Abzweig DN 150

wie vor beschrieben,
liefern und montieren
Menge: 5,000 St

**2.3.8 Abzweig DN 200**
Abzweig DN 200

wie vor beschrieben,
liefern und montieren
Menge: 2,000 St

*Hinweis: Bogen 15° - 87,5°*
Bogen 15° - 87,5°

Bogen aller Winkelgrade zu vorbeschriebenen
Abwasserrohrleitungen, liefern und montieren.

**2.3.9 Bogen DN 100**
Bogen DN 100

wie vor beschrieben,
liefern und montieren
Menge: 20,000 St

**2.3.10 Bogen DN 125**
Bogen DN 125

wie vor beschrieben,
liefern und montieren
Menge: 10,000 St

**2.3.11 Bogen DN 150**
Bogen DN 150

wie vor beschrieben,
liefern und montieren
Menge: 10,000 St

**2.3.12 Bogen DN 200**
Bogen DN 200

wie vor beschrieben,
liefern und montieren
Menge: 10,000 St

**2.3.13 Überschiebemuffe DN 100**
Überschiebemuffe DN 100

Überschiebemuffe DN 100 zu vorbeschriebenen
Abwasserrohrleitungen, liefern und montieren.
Menge: 10,000 St

**2.3.14 Überschiebemuffe DN 125**
Überschiebemuffe DN 125

Überschiebemuffe DN 125 zu vorbeschriebenen
Abwasserrohrleitungen, liefern und montieren.
Menge: 10,000 St

**2.3.15 Überschiebemuffe DN 150**
Überschiebemuffe DN 150

Überschiebemuffe DN 150 zu vorbeschriebenen
Abwasserrohrleitungen, liefern und montieren.
Menge: 10,000 St

**2.3.16 Überschiebemuffe DN 200**
Überschiebemuffe DN 200

Überschiebemuffe DN 200 zu vorbeschriebenen
Abwasserrohrleitungen, liefern und montieren.
Menge: 5,000 St

**2.3.17 Schacht Beton/Stahlbetonfertigteile DN1000, Schachttiefe bis 1,0m**
Schacht Beton/Stahlbetonfertigteile DN1000, Schachttiefe bis 1,0m

Schacht aus Beton-/Stahlbetonfertigteilen DIN EN 1917, DIN V 4034-1, Typ 2, rund, DN 1000, mit Schachtunterteil, Schachtringen/Schachtrohr, ggf. Übergangsring oder Übergangsplatte, Schachthals, Auflageringen, Bauteilverbindung mit Dichtringen aus Elastomeren DIN EN 681-1 und DIN 4060 als Kompressionsdichtung, Dichtringe werkseitig fest eingebaut, gleichmäßige Lastübertragung durch mitgelieferten Lastübertragungsring, 2-läufiger Steigeisengang mit Steigeisen DIN 1212, aus Grauguss, Steigmaß 250 mm, Gerinne gerade, Gerinne und Auftritt aus Beton C 40/50, in einem Guss gefertigt, Auftritt in Scheitelhöhe, inkl. Anschlüsse für gelenkige Einbindung der Zu- und Abläufe mit Muffe, Anzahl der Zu- und Ablaufe: 3, Zulauf für vorgenannten KG-Rohre, PVC-U oder aus PP, bis DN 150, Ablauf für Rohre bis DN 150, mit Seitenzulauf mit gelenkiger Rohreinbindung, Gerinneführung nach ATV-DVWK A 157, aus PP oder PVC-U, bis DN 150, mit zweitem Seitenzulauf mit gelenkiger Rohreinbindung, Gerinneführung nach ATV-DVWK A 157, aus PP oder PVC-U, bis DN 150, lichte Schachttiefe bis 1,0 m.

Liefern und montieren inkl. Erd-, Anschluß und Dichtungsarbeiten.
Menge: 1,000 St

**2.3.18 Schacht Beton/Stahlbetonfertigteile DN1000, Schachttiefe bis 1,5m**
Schacht Beton/Stahlbetonfertigteile DN1000, Schachttiefe bis 1,5m

Schacht aus Beton-/Stahlbetonfertigteilen DIN EN 1917, DIN V 4034-1, Typ 2, rund, DN 1000, mit Schachtunterteil, Schachtringen/Schachtrohr, ggf. Übergangsring oder Übergangsplatte, Schachthals, Auflageringen, Bauteilverbindung mit Dichtringen aus Elastomeren DIN EN 681-1 und DIN 4060 als Kompressionsdichtung, Dichtringe werkseitig fest eingebaut, gleichmäßige Lastübertragung durch mitgelieferten Lastübertragungsring, 2-läufiger Steigeisengang mit Steigeisen DIN 1212, aus Grauguss, Steigmaß 250 mm, Gerinne gerade, Gerinne und Auftritt aus Beton C 40/50, in einem Guss gefertigt, Auftritt in Scheitelhöhe, inkl. Anschlüsse für gelenkige Einbindung der Zu- und Abläufe mit Muffe, Anzahl der Zu- und Ablaufe: 3, Zulauf für vorgenannten KG-Rohre, PVC-U oder aus PP, bis DN 200, Ablauf für Rohre bis DN 200, mit Seitenzulauf mit gelenkiger Rohreinbindung, Gerinneführung nach ATV-DVWK A 157, aus PP oder PVC-U, bis DN 200, mit zweitem Seitenzulauf mit gelenkiger Rohreinbindung, Gerinneführung nach ATV-DVWK A 157, aus PP oder PVC-U, bis DN 200, lichte Schachttiefe bis 1,5 m.

Liefern und montieren inkl. Erd-, Anschluß und Dichtungsarbeiten.
Menge: 1,000 St

**2.3.19 Schacht Beton/Stahlbetonfertigteile DN1000, Schachttiefe bis 2,0m**
Schacht Beton/Stahlbetonfertigteile DN1000, Schachttiefe bis 2,0m

Schacht aus Beton-/Stahlbetonfertigteilen DIN EN 1917, DIN V 4034-1, Typ 2, rund, DN 1000, mit Schachtunterteil, Schachtringen/Schachtrohr, ggf. Übergangsring oder Übergangsplatte, Schachthals, Auflageringen, Bauteilverbindung mit Dichtringen aus Elastomeren DIN EN 681-1 und DIN 4060 als Kompressionsdichtung, Dichtringe werkseitig fest eingebaut, gleichmäßige Lastübertragung durch mitgelieferten Lastübertragungsring, 2-läufiger Steigeisengang mit Steigeisen DIN 1212, aus Grauguss, Steigmaß 250 mm, Gerinne gerade, Gerinne und Auftritt aus Beton C 40/50, in einem Guss gefertigt, Auftritt in Scheitelhöhe, inkl. Anschlüsse für gelenkige Einbindung der Zu- und Abläufe mit Muffe, Anzahl der Zu- und Ablaufe: 3, Zulauf für vorgenannten KG-Rohre, PVC-U oder aus PP, bis DN 200, Ablauf für Rohre bis DN 200, mit Seitenzulauf mit gelenkiger Rohreinbindung, Gerinneführung nach ATV-DVWK A 157, aus PP oder PVC-U, bis DN 200, mit zweitem Seitenzulauf mit gelenkiger Rohreinbindung, Gerinneführung nach ATV-DVWK A 157, aus PP oder PVC-U, bis DN 200, lichte Schachttiefe bis 2,00 m.

Liefern und montieren inkl. Erd-, Anschluß und Dichtungsarbeiten.
Menge: 1,000 St

**2.3.20 Schachtabdeckung Schachthals DN625 D400 rund Guss Beton Einlage Rahmen rund Guss Beton setzen**
Schachtabdeckung Schachthals DN625 D400 rund Guss Beton Einlage Rahmen rund Guss Beton setzen

Schachtabdeckung für Schacht DIN EN 1917 und DIN V 4034 -1 mit Schachthals DN 625, Klasse D 400 DIN EN 124-1, Deckel rund aus Gusseisen DIN EN 124-2, mit werkseitiger Betonfüllung, mit dämpfender Einlage, mit Lüftungsöffnungen, DIN 19584 - A1 D 400, Rahmen rund aus Gusseisen mit Beton, höhengerecht in Mörtel MG III setzen, Ausführung gemäß Einzelbeschreibung, Einzelbeschreibungs-Nr 1: Einschl. Schlammfangeimer

Liefern und montieren.
Menge: 1,000 St

**2.3.21 Schachtabdeck. Schachthals DN 625 D400 desgl. wie vor jedoch**
Schachtabdeck. Schachthals DN 625 D400 desgl. wie vor jedoch

wie in der Vorposition beschrieben, jedoch druckwasserdichte Ausführung zum Einsatz unterhalb der Rückstauebene.

Liefern und montieren.
Menge: 1,000 St

**2.3.22 Schachtabdeck. Schachthals DN 625 D400 desgl. wie vor jedoch**
Schachtabdeck. Schachthals DN 625 D400 desgl. wie vor jedoch

wie in der Vorposition beschrieben, jedoch geruchsdichte Ausführung.

Liefern und montieren.
Menge: 1,000 St

**2.3.23 Revisionsschacht DN 600**
Revisionsschacht DN 600

Kanalschacht DN 600, Schachtunterteil, Steigrohr und Teleskopaufsatz aus Polypropylen (PP), liefern sowie höhen- und fluchtgerecht versetzen.

Schacht, gemäß DIN EN 13598-2, bestehend aus vollwandigen Fertigteilen, außen gewelltes Steigrohr, auftriebssicher;

Ringsteifigkeit von mindestens SN4 (4 kN/m²)

Temperaturbeständig dauerhaft bis 60°C und kurzzeitig bis 90°C,
sowie Asphalttemperaturbeständig.

Lastentkoppelte Schachtelementdichtungen nach DIN 4060 und DIN EN 681-1; Verfüllmaterial nach DIN EN 1610, Lastentkoppeltes Schachtsystem; Teleskopaufsatz DN 600 höhenverstellbar bis ca. 300 mm, mit strukturierter Oberfläche im Auflagebereich für Verzahnung des Teleskopadapters mit der Mörtelfuge, mit Schutzrand,  geeignet zur direkten Montage einer Abdeckung oder Betonausgleichsringen.

Schachtunterteil mit verformungsstabilem, ebenem Flachboden, Bermenfläche rutschhemmend strukturiert ausgeführt, mind. Rutschhemmung Bewertungsgruppe R9, Gerinne bis zum Scheitel ausgeformt, mit einem gelenkigen Zulauf im Bereich von 15 Grad abwinkelbar, Ablauf als Spitzende, Dichtungen fest eingelegt.

Gerinneführung: Gerader Durchgang

Zulauf und Ablauf: Nennweite DN 150 bis DN 200 mm
Schachthöhe von Sohle bis GOK: H = ca. 1,50 m

Liefern und montieren inkl. Erd-, Anschluß und Dichtungsarbeiten.
Menge: 2,000 St

**2.3.24 Schachtabdeckung D400 für Revisionsschacht DN 600**
Schachtabdeckung D400 für Revisionsschacht DN 600

Schachtabdeckung D400 passend zu vorbeschriebenem Revisionsschacht,
aus Gusseisen, nur mit Werkzeug öffenbar.

Liefern und montieren.
Menge: 2,000 St

**2.3.25 Entwässerungsleitungen anschließen**
Entwässerungsleitungen anschließen

Anschluss an den bestehenden Schmutz- oder Regenwasserwasserkanal (vorhandene KG Rohre) auf dem Grundstück herstellen, einschl. Anschlussmaterial, Dichtung, Formstücke sowie alle erforderlichen Trenn- und Bohrarbeiten.
1 x Schmutzwasser DN 125
1 x Regenwasser DN 200
1 x Regenwasser DN 150
Menge: 3,000 St

**2.3.26 Entwässerungspunkte einmessen und erstellen**
Entwässerungspunkte einmessen und erstellen

Entwässerungspunkte einmessen und erstellen bis DN 150
als Zulage zu vorgenannten Rohrleitungspositionen.
Menge: 20,000 St

**2.3.27 Dichtheitsprüfung "LD" Kanalrohr, DN 300**
Dichtheitsprüfung "LD" Kanalrohr, DN 300

Kanalrohre nach Neubau oder Erneuerung auf Dichtheit gemäß DIN EN 1610 mit Luftüberdruck LD (200 mbar) prüfen. Einschl. liefern, vorhalten und positionieren der Abdichtungen (Absperrblasen etc .) an den zu überprüfenden Haltungen und EDV-mäßig erstelltem Prüfprotokoll mit grafischer Darstellung für jede Haltung. Bei Undichtigkeiten ist eine Nachprüfung durchzuführen, die nicht gesondert vergütet wird. Führt die Luftdruckprüfung zu keinem befriedigendem Ergebnis, wird eine Wasserdruckprüfung gem. DIN EN 1610 durchgeführt. Auch diese Prüfung wird nicht gesondert vergütet. Geprüft werden sollen die Schmutzwasserleitungen. Zu prüfender Leitungsquerschnitt: bis DN 300.

Inkl. Dokumentation und Vorlage aller Prüfprotokolle und Bescheinigungen.
Vor Inbetriebnahme des Abwasseranschlusses muss die
Grundstücksentwässerungsanlage von der Stadt
Horn-Bad Meinberg abgenommen werden.
Die Abnahme ist bei der Stadt Horn-Bad Meinberg
anzumelden.
Menge: 1,000 psch

**2.3.28 Grundleitungen spülen**
Grundleitungen spülen

Grundleitungen der vorgenannten Positionen durchspülen
pauschal
Menge: 1,000 psch

**2.3.29 Kabelschutzrohr DN 125**
Kabelschutzrohr DN 125

Kabelschutzrohr DN 125, als flexible Ringware, aus PE-HD,
UV stabilisiert, außen gewellt, mit Innenhaut,
Verbundrohrbauweise gemäß DIN 16961,
entsprechend DIN EN 61386-24 Klasse N 450,
mit integrierter Einzugschnur zum Einziehen eines Kabelzugdraht
unter Beachtung der EN 1610 und
der Verlegeanleitung des Herstellers
liefern und fachgerecht verlegen.

Inkl. erforderlicher wasserdichter Steckmuffen und
wasserdichter Endkappen.
Menge: 320,000 m

**2.3.30 Druckrohr PE100RC DA 40 mm WD 3, 7 mm SDR11 TW**
Druckrohr PE100RC DA 40 mm WD 3, 7 mm SDR11 TW

PE 100 RC-Mehrschichtrohr für
Trinkwasser, SDR 11, nach DIN EN
12201, DIN CERTCO (PAS 1075),
coextrudiert, mit innenliegender,
schwarzer Trägerschicht und äußerer,
blauer Signalschicht, nach DVGW-
Arbeitsblatt GW 335 A2, DVGW-geprüft.

Nennweite: DA 40 mm
Wandstärke: 3,7 mm
Druckstufe: PN 16

Die Leitung ist zum Anschluss an eine bauseits bereits
vorhandene Leitung folgenden Typs vorgesehen:
Fabrikat: aduxa PE 100 RS Mehrschichtrohr DA 40 mm WD 3,7
und ist daher zwingend im gleichen System anzubieten.

Anzubieten als Ringware Typ:  aduxa AXPETRC401150
Länge: Ringbund 50 m
Inkl. erforderlicher wasserdichter Endkappen für den Bauzustand.

Lieferung, Einbau / Verlegung in vorhandenen
Rohr-bzw. Kabelgraben, in Sandbettung.

Der weitere fachgerechte Anschluss / Verbindung
der Leitung erfolgt bauseitig durch die TGA-Firma.
Menge: 50,000 m

**2.3.31 Kunststoffkabelschacht 800x1200 mm mit Gussabdeckung**
Kunststoffkabelschacht 800x1200 mm mit Gussabdeckung

Kunststoff-Kabelschacht aus Polypropylen (PP),
rechteckig, sanddicht, aus Profilen in
Elementbauhöhen von ca. 100 mm bis 200 mm,
mit glatter Außenwand. Zusätzlicher feuerverzinkter
U-Rahmen, bestehend aus Bodenleiste, Vertikalleisten
und ggf. Horizontalprofil.

Sanddichte Kabelschutzrohr/Kabelanbindung mittels
werkseitig bzw. vor Ort erstellten Einführungsöffnungen.

Glatter Kabelschachtboden aus Kunststoff mit werkseitig oder örtlich
erstellter Sickeröffnungen für eindringendes Oberflächenwasser.

Kabelschachtabdeckung mit verwindungssteifen
Schachtabdeckungsrahmen aus Stahl feuerverzinkt,
Elastomerauflager für die Deckel, Deckel aus duktilem Grauguss
mit strukturierter Oberfläche, verriegelbar, Aushebeöffnung
mit Kunststoffverschlussstopfen

Höhen- und Gefälleanpassung mittels Stellschrauben in
den obersten Eckelementen,
Höhenausgleich ca.  0 - 50 mm

Kabelschachtabdeckung Klasse B 125 (EN 124),

Lichte Maße (L x B):
ca. 1100 x 700 mm
Außenmaße (L x B x T):
ca. 1200 x 800 x T = 800 mm

Inkl. Einführung von mind. 3 x Kabelschutzrohr DN 125

Kabelschacht fertig montiert, inkl. Zubehör und
Kabelschachtabdeckung, liefern und versetzen.
Menge: 1,000 St

**2.3.32 Trassenwarnband**
Trassenwarnband

Lieferung und Einbau von Trassenwarnband,
Breite ca. 40 mm, mit Beschriftung (Kabel, Wasserleitung, etc),
nach Angabe und Wahl des AG,
zur Markierung von Leitungen im Erdreich.
Menge: 500,000 m

**2.3.33 Erstellen von Unterlagen**
Erstellen von Unterlagen

Erstellen von Unterlagen bzw. Bescheinigungen,
Abnahmen, etc. für die neu hergestellten
Entwässerungsanlagen z.B.:
- Fachbauleiter- bzw. Unternehmerbescheinigungen
über die eingehaltenen Anforderungen der DIN-Normen.
- Erstellen von Anträgen und Fertigmeldungen an die
zuständigen Ent- und Versorgungsunternehmen
sowie allen zuständigen Behörden, etc.
einschließlich. Fertigung von entsprechenden
Unterlagen, wie z.B. Antragsformulare, Berechnungen,
Detailskizzen etc.
- Abnahme mit den entsprechenden Ent- bzw.
Versorgungsunternehmen und Behörden, sowie die
Koordination hierfür in eigener Regie und Verantwortung,
einschließlich evtl. erforderlichen Abnahmewiederholungen
bis zur entgültigen Abnahme bzw. Mängelfreiheit.

pauschal
Menge: 1,000 psch

**2.3.34 Erstellen von Revisionsunterlagen**
Erstellen von Revisionsunterlagen

Der Auftragnehmer erhält zur Revision seines Gewerkes die Entwässerungsplanung der Fachplanung HLS und Pläne des Architekten und
die Drainageplanung in digitaler- und in Papierform.

Auf dieser Grundlage sind lagetreu vermaßte Revisionspläne digtial als
DXF /DWG und PDF-Format, sowie in Papierform (2-fach),
inkl. Angaben zu den verwendeten Rohrdurchmessern etc. zu erstellen.

pauschal
Menge: 1,000 psch

#### 2.4 DRAINAGE Im Bereich der Winkelstützen bzw. als Planumsdrainage in Schottertragschichten sind Drainageleitungen vorgesehen.

**2.4.1 Filterschicht 8/16**
Filterschicht 8/16

Filterschicht, als Sickerstrang,
BxH 40x40 cm,
ausDrainagekies 8/16 mm (DIN 4226-1),
zur Ummantelung der Dränrohre.
Liefern und fachgerecht einbauen.
Menge: 11,000 m3

**2.4.2 Filtervlies**
Filtervlies

Filtervlies für Filterschicht von Dränleitungen,
Filterstabil, GRK 3, Flächengewicht ca. 150 g/m2,
Liefern und allseitig überlappend fachgerecht einbauen.

Abrechnung nach Länge Drainageleitung.
Menge: 65,000 m

**2.4.3 Vollsickerrohr DN100 SN 4**
Vollsickerrohr DN100 SN 4

Drainageleitung aus Vollsickerrohr (TP) aus PE DN/ID 100,
Sickerrohrleitung DN/ID 100 in Sickerstrang, Typ R2
nach DIN 4262-1,
Material Polyethylen (PE), hohe
UV-Beständigkeit, Verbundrohrbauweise mit glatter
Innenfläche und profilierter Außenfläche,
In verschiedenen Längen, Einzellänge ca. 6 m,
Mindestwassereintrittsfläche: >= 50 cm²/m, Schlitzanzahl je m >= 450, mindestens 6 Schlitzreihen,
Ringsteifigkeit SN 4 gem. DIN EN ISO 9969,
Spülnachweis nach DIN 19523.

Liefern und inkl. Verbindungsstücke / Formstücke /
höhen- und fluchtgerecht nach DIN EN 1610
einbauen.

Das Füllmaterial wird gesondert abgerechnet.
Menge: 65,000 m

**2.4.4 Spül-, Kontroll- und Sammelschacht, Abzweigschacht 3 Zuläufe**
Spül-, Kontroll- und Sammelschacht, Abzweigschacht 3 Zuläufe

Spül-, Kontroll- und Sammelschacht, Abzweigschacht
90° 3/200, DN/OD 400 aus PE-HD, inkl. Sandfang

Bauhöhe: ca. 150 cm,
Nutzhöhe: ca.  120 cm,
Sandfang: ca.  30 cm,

Material Polyethylen (PE-HD)
bestehend aus
- Grundkörper mit Schachtboden
- 3 Zuläufen KG-Muffe DN 200,

Liefern und montieren inkl. Verfüll- , Anschluß und Dichtungsarbeiten.
Menge: 1,000 St

**2.4.5 Spül-, Kontroll- und Sammelschacht, Abzweigschacht 2 Zuläufe**
Spül-, Kontroll- und Sammelschacht, Abzweigschacht 2 Zuläufe

Spül-, Kontroll- und Sammelschacht, Abzweigschacht
180° 2/200, DN/OD 400 aus PE-HD, inkl. Sandfang

Bauhöhe: ca. 150 cm,
Nutzhöhe: ca.  120 cm,
Sandfang: ca.  30 cm,

Material Polyethylen (PE-HD)
bestehend aus
- Grundkörper mit Schachtboden
- 2 Zuläufen KG-Muffe DN 200,

Liefern und montieren inkl. Verfüll -, Anschluß und Dichtungsarbeiten.
Menge: 1,000 St

**2.4.6 Schacht-Aufsetzrohr**
Schacht-Aufsetzrohr

Schacht-Aufsetzrohr zu vorgenannten Schächten,
DN/OD 400 aus PE, Baulänge ca. 3 m,
mit glatter Innenwandung und außenseitiger
Profilierung.

liefern, ablängen/ anpassen und einbauen.
Menge: 3,000 m

**2.4.7 Schachtabdeckung Klasse B 125**
Schachtabdeckung Klasse B 125

Gussabdeckung Klasse B 125 (Prüfkraft 125 KN),
ohne Lüftungsöffnungen,
Rahmen und Betonauflagerring (Höhe ca. 10 cm)
für Schachtrohre DA 400,

liefern und auf Schottersohle einbauen.
Menge: 2,000 Stk

**2.4.8 Doppelsteckmuffe für Schacht-Aufsetzrohr DN/OD 400**
Doppelsteckmuffe für Schacht-Aufsetzrohr DN/OD 400

Doppelsteckmuffe DN/OD 400, zur weiteren Verwendung
von Reststücken liefern und einbauen.
Menge: 2,000 Stk

**2.4.9 Profildichtring mit Doppellippe DN/OD 400**
Profildichtring mit Doppellippe DN/OD 400

Profildichtring zur Verwendung von Schachtaufsetzrohren und Doppelsteckmuffen
liefern und einbauen.
Menge: 2,000 Stk

**2.4.10 Abdichtungsprofil für oberes Schachtaufsetzrohrende**
Abdichtungsprofil für oberes Schachtaufsetzrohrende
DN/OD 400

Abdichtungsprofil als oberer Abschluss des Schachtaufsetzrohrs zur Abdichtung des Ringraums zwischen
Schachtaufsetzrohr und Betonauflagerring,
liefern und einbauen.
Menge: 2,000 Stk

**2.4.11 Reduzierstück für Schacht-Anschluss DN 200/DN 100 KG**
Reduzierstück für Schacht-Anschluss DN 200/DN 100 KG

Reduzierstück für den Schachtanschluss,
DN 200/DN 100 KG, liefern und einbauen.
Menge: 1,000 Stk

**2.4.12 Reduzierstück für Schacht-Anschluss DN 200/DN 100 Dränrohr**
Reduzierstück für Schacht-Anschluss DN 200/DN 100 Dränrohr

Reduzierstück für den Schachtanschluss,
DN 200/DN 100 Dränrohr, liefern und einbauen.
Menge: 4,000 Stk

**2.4.13 Anschluss an DN 150 Grundleitung**
Anschluss an DN 150 Grundleitung

Drainageleitung DN 100 bzw. Grundleitung KG DN 100
an DN100 / DN 150 Grundleitungen
fachgerecht anschließen.
Menge: 3,000 St

#### 2.5 BAUMGRUBEN FÜR GALA-BAU

**2.5.1 Baumgrube anlegen**
Baumgrube anlegen

Anlegen einer Baumgrube in Schotterfläche, bzw.
darunterliegendem Erdreich/Aufüllung.

Abmessung: BxLxH ca. 2,80x2,80m x  0,5 bis1,50m

Aushub zu Lasten des AN entsorgen.
Menge: 25,000 m3

**2.5.2 Baumgrube verfüllen**
Baumgrube verfüllen

Liefern und einbauen eines Substrates für die
Pflanzgrubenbauweise 2 – Überbaute Pflanzgrube.

Chemische und physikalische Eigenschaften
gem. FLL-Richlinie Empfehlungen für Baumpflanzungen,
Teil 2, 2010:

- Korngrößenverteilung gem. Tab. 2, S. 34
- Wasserdurchlässigkeit im verdichteten Zustand k f ≥ 5,0 x 10-6 m/s
- Wasserkapazität im verdichteten Zustand mind. 25 Volumenprozent
- Luftkapazität im verdichteten Zustand mind. 10 Volumenprozent
- Organische Substanz1-2 Masseprozent
- pH-Wert zwischen 6,0 und 8,0
- Salzgehalt max. 150 mg/100 g
- gleichmäßig durchmischte, erdfeuchte Konsistenz

Einbau:
lagenweise in max. 30 cm Schichtstärke
Verdichtung auf ein Verformungsmodul von EV2 ≥ 45MN/m²,
Verdichtungsgrad 83-87 % DPR

Einbaumaße hier ca. BxLxH ca. 2,80x2,80m x  0,5bis1,50m

Verzahnung zwischen Substrat und Sohle herstellen
Maß der Verzahnung mind. 15 cm.
Sohle nicht verdichten.
Menge: 25,000 m3

### 3 FETTABSCHEIDER Der Titel umfasst die Anschluss- und Montagearbeiten an einem bereits bauseits vorhandenem, Ende 2024 eingebauten Fettabscheiderkorpusses, in fix und fertiger Arbeit. Der Fettabscheider wurde bereits bauseits im Erdreich eingebaut, vormontiert sowie an die Zuleitung aus dem Gebäude angeschlossen und angedichtet. Ausstehend sind noch die weiteren Anschluss- und Verlegearbeiten von Leitungen, Kabeln etc., die Betonage der Lastverteilerplatte sowie Lieferung und Montage von Anbauteilen durch den Auftragnehmer inkl. abschließender Inbetriebnahme des Fettabscheiders. Angaben zum Typ des bauseits vorhandenen Fettabscheidersystems: Fabrikat: ACO, Lipulift-P-B/D/A NS 4 Fettabscheider NS 4 gemäß DIN EN 1825-1 und DIN 4040-100 aus Polyethylen zum Erdeinbau mit integrierter Duo-Pumpstation gemäß DIN EN 12050-2. Zwei Domöffnungen, jeweils für Aufnahme von Auflageringen mit einer Gesamtaufbauhöhe von max. 300 mm und Abdeckungen entsprechend Klasse D Zulauftiefe (Geländeoberkante bis Rohrsohle): ca. 1200 mm Reinigung und Entleeren des Behälters durch Öffnen der Schachtabdeckungen Integrierte Probenahmemöglichkeit gemäß DIN 4040-100 über Schachtabdeckung Segment Pumpstation Integrierte Pumpstation gemäß DIN EN 12050-2 erreichbar über Schachtabdeckung Druckanschluss: 2"- OD Ø 63 mm (PE-Rohr) Kugel-Rückflussverhinderer Kabeldurchführung Zu- und Ablauf: OD Ø 110 mm Lüftungsanschluss: OD Ø 110 mm für die gemeinsame Entlüftung von Abscheider und Pumpstation Länge x Breite x Höhe ca. : 2.270 mm x 1.160 mm x 1.920 mm Einbautiefe maximal (gemessen von Oberkante Deckel bis Unterkante Behälter, abhängig von gewählten Aufsatzsystemen): ca. 3.000 mm Gesamtvolumen: ca. 1.260 l Fettspeichermenge: ca. 370 l Schlammfangvolumen: ca. 590 l Leergewicht: ca. 200 kg

#### 3.1 ERDARBEITEN Die hier beschriebenen Arbeiten betreffen die Erdarbeiten für das Anlegen der Entsorgungsleitungen / Kabelführung ab dem bauseits vorh. Fettabscheider bis zur Einleitung in die Grundleitungen der Schmutzwasserentsorgungleitungen. Die Verlegung der Druckleitung /Kabel erfolgt in Rohrgräben des Titels Erdarbeiten.

**3.1.1 Bodenaushub am Fettabscheider**
Bodenaushub am Fettabscheider

Bodenaushub mit Groß- und Kleingerät,
bzw. Handdschachtung,
im Bereich des Fettabscheiders
zur Freilegung der Anschlussstellen.
Vorhandene Verfüllung mit Sand / Kies / Schotter.

Inkl. Sicherung der Böschungen
Material seitlich für Wiedereinbau lagern.

Aushubtiefe:  ca. 1,50 m unter GOK
Menge: 5,000 m3

**3.1.2 Verfüllen Aushub Fettabscheider mit Kies mit geringem Sandanteil**
Verfüllen Aushub Fettabscheider mit Kies mit geringem Sandanteil

Verfüllen Aushub Fettabscheider,
lagenweise, profilgerecht, verdichtet,
mit vom AN zu liefernden Stoffen.

Es ist zu berücksichtigen, dass im entsprechenden Bereich
teilweise Leitungen, Kabel etc. verlegt werden.
Hier ist entsprechend vorsichtig zu arbeiten.

Material:  nach Herstellervorschrift, Kies mit geringem Sandanteil
Menge: 2,000 m3

**3.1.3 Verfüllen Aushub Fettabscheider mit vorhandenem Material**
Verfüllen Aushub Fettabscheider mit vorhandenem Material

Verfüllen Aushub Fettabscheider,
lagenweise, profilgerecht, verdichtet,
mit vorhandenem, seitlich gelagerten Material.

Es ist zu berücksichtigen, dass im entsprechenden Bereich
teilweise Leitungen, Kabel etc. verlegt werden.
Hier ist entsprechend vorsichtig zu arbeiten.
Menge: 3,000 m3

#### 3.2 ANSCHLUSS/MONTAGE FETTABSCHEIDER Alle Leistungen verstehen sich inkl. Lieferung und Montage.

**3.2.1 Anschluss und Montagearbeiten am bauseitigen Fettabscheider**
Anschluss und Montagearbeiten am bauseitigen Fettabscheider

Anschluss und Montagearbeiten am bauseits vorhandenen,
im Erdreich eingebauten Fettabscheider:
Inkl. aller Anbindung an Druckleitungen / Grundleitungen, Dichtungsarbeiten, Montage aller nachfolgenden Einbauteile etc. in fix und fertiger Arbeit inkl. aller notwendigen Werkzeuge, Materialien etc..
Menge: 1,000 psch

**3.2.2 Pumpenset**
Pumpenset

Pumpenset für
vorbeschriebenen, bauseits vorhandenen Fettabscheider,
Hgeo NS 4:ca. 8m
Bestehend aus zwei Pumpen mit jeweils:
Leistung: P1 = ca. 1,15 kW, P2 = ca. 0,88 kW
Spannung: 400 V, 50 Hz,
Drehzahl: ca. 2900 U/min
Schutzart IP 68
Offenes Mehrkanallaufrad Niveaumessung wahlweise über Druckaufnehmer oder Staudruckglocke inkl. Lufteinperlung notwendig inkl. Pumpenzugketten
Menge: 1,000 St

**3.2.3 Schaltgerät zur Pumpensteuerung**
Schaltgerät zur Pumpensteuerung

Schaltgerät zur Pumpensteuerung für
vorbeschriebenen, bauseits vorhandenen Fettabscheider,
LCD Klartext Anzeige,  interner akustischer Alarm Hochwasseralarm potentialfrei, elektronische Überwachung des Motorstroms,
Sammelstörmeldung, potentialfrei u. potential gebunden Anbindung an
Fernwirksysteme über digitale u. analoge Ein- u. Ausgänge,
Drehfeld- und Phasenausfallkontrolle über Menü,
Laufzeitüberwachung, Analogausgänge 0-10 V und 4-20 mA Fehlerspeicher Gehäusegröße BxHxT ca. : 320 x 300 x 120 mm Betriebsspannung: 400 V Frequenz: 50/60 Hz Steuerspannung: 230 V/AC/50/Hz
Leistungsaufnahme im Ruhebetrieb: max. 10 VA
Temperaturbereich ca. : -20 bis + 60 °C
Schutzart IP 54, steckerfertig vormontiertes Drehstromkabel
5x4 mm2 und CEE 32-Stecker mit Phasenwender.
Menge: 1,000 St

**3.2.4 Direktabsaugungsset**
Direktabsaugungsset

Direktabsaugungsset für
vorbeschriebenen, bauseits vorhandenen Fettabscheider,
Menge: 1,000 St

**3.2.5 Straßenkappe**
Straßenkappe

Straßenkappe Kl.D, DIN 4055, ca. 420 x 315 mm LxB,
Bauhöhe ca. 310 mm
zu Saugleitung DN 80
für vorbeschriebenen, bauseits vorhandenen Fettabscheider,
bestehend aus:

- Straßenkappe
- Klemmverschraubung ca. 90 x 75 mm
- kurze PE-HD Anschlußleitung DN 65
- Storzkupplung B
- Blinddeckel B
Menge: 1,000 St

**3.2.6 Kabeldurchführung DN 100 für FA und LFA**
Kabeldurchführung DN 100 für FA und LFA

Kabeldurchführung DN 100 für FA und LFA für
vorbeschriebenen, bauseits vorhandenen Fettabscheider,
Menge: 1,000 St

**3.2.7 Druckaufnehmer Fettabscheider inkl. 80 m Kabel**
Druckaufnehmer Fettabscheider inkl. 80 m Kabel

Druckaufnehmer für
vorbeschriebenen, bauseits vorhandenen Fettabscheider,
für die Niveauerfassung in
explosionsgefährdeten
Bereichen, 0-200 mbar,
Gehäuse aus CrNi- Stahl,
Schutzart IP68,
Kabellänge: ca. 80 m,
Abmaße: ca. 250mm x DM 22mm,
Temperaturbereich: -10 - 50 Grad C
ohne Ex-Barriere
Menge: 1,000 St

**3.2.8 Druckleitung, DN 50**
Druckleitung, DN 50

Druckleitung DN 50 passend für den
vorbeschriebenen, bauseits vorhandenen Fettabscheider,
im Sandbett in Rohrgraben verlegen, an Anschlusspunkt Fettabscheider
und Fettabscheider-Anschlusspunkt liefern und
montieren.

Druckleitung Dimension: DN 50
Menge: 45,000 m

**3.2.9 Rückstauschleife**
Rückstauschleife

Rückstauschleife in vorbeschriebene Druckleitung einbinden
einschl. Form- und Verbindungsstücke für die angefragte erforderliche Höhendifferenz zwischen Rohrsohle und Rückstauebene von
ca. 3,5m.
Menge: 1,000 psch

**3.2.10 Inbetriebnahme**
Inbetriebnahme

Inbetriebnahme nach DIN 4040-100 des bauseits vorh.
Fettabscheiders und der vom AN dazu neu eingebauten
Bauteile, inkl. Nebenleistung durch zertifiziertes Fachpersonal.

Die Prüfung umfasst u.a.:
- Baulicher Zustand (auch ggfs. vorhandene elektr.
  Einrichtungen)
- Dichtheitsprüfung
- Überprüfung der Vollständigkeit und Plausibilität der
  Unterlagen (auch Betriebstagebuch)
Menge: 1,000 St

#### 3.3 BETONARBEITEN FETTABSCHEIDER

**3.3.1 Einbau Lastverteilerplatte Fettabscheider, d = 30 cm**
Einbau Lastverteilerplatte Fettabscheider, d = 30 cm

Einbau einer Lastverteilerplatte aus Beton (Belastungsklasse D400),
d= mind. 30 cm zum Schutz und als Auftriebssicherung des
bauseits eingebrachten Fettabscheiders.
Inkl. Herstellung zweier Domöffnungen,
jeweils für Aufnahme von Auflageringen mit einer
Gesamtaufbauhöhe von max. 300 mm und Abdeckungen
entsprechend Klasse D.

Dicke: mind. 30 cm
Abmessungen: LxB mind. 350 x 300 cm
Belastungsklasse Abdeckungen: D400

Betonfestigkeitsklasse: C35/45 langsam erhärtend
Expositionsklasse: X F1, X C4, X D3
Betondeckung: cnom, oben: mind. 6,0 cm
  cnom, unten: mind. 4,0 cm
  cnom, seitlich: mind 5,5 cm
Feuchtigkeitsklasse gem. WO, WF, WA und WS
Beständig gegen sulfathaltiges Wasser bis 1500 mg/l

Inkl. Beton und sämtlicher
Hebezeuge etc. als fertige Leistung.
Bewehrung und äußere Schalung in gesonderter Position

Siehe dazu auch Anlage Einbauanleitung Fettabscheider, Seite
140 ff. Schal- und Bewehrungsplan, Lastverteilerplatte Lipulift-P/PF NS4
Menge: 10,500 m2

**3.3.2 Schalung Lastverteilerplatte**
Schalung Lastverteilerplatte

Schalung Lastverteilerplatte, als Randschalung,
Schalungshöhe bis 35 cm.
Menge: 14,000 m

**3.3.3 Betonstabstahl**
Betonstabstahl

Bewehrung aus Betonstahl BSt 500 S (B),
hochduktil, für Bauteile aus Stahlbeton
in verschiedenen Durchmessern und Längen,
einschließlich sämtlicher Abstandhalter,
liefern, schneiden, biegen und fachgerecht verlegen.

Abrechnung nach Stahlliste des Herstellers
ohne Anrechnung von Verschnitt.
Menge: 780,000 kg

### 4 WINKELSTÜTZEN INNENHOF Für die Winkelstützen liegt eine statische Berechnung vor, siehe Anlage zum LV. Die Winkelstützen wurden darin mit einer Mindestwandstärke von 15 cm nachgewiesen. Aus befestigungstechnischen Gründen des Geländers soll die Wandstärke der Winkelstützen in der Ausführung jedoch 20 cm betragen. Vom Hersteller / Fertigteilwerk der Winkelstützen ist für die Winkelstützen ein prüfbarer Gleichwertigkeitsnachweis vorzulegen, dass die Werte der zugrundeliegenden statischen Berechnung eingehalten werden. Wandstärke 20 cm, Wandhöhe 160 bzw. 180 cm, Fußlänge nach Statik bzw. Gleichwertigkeitsnachweis. Die erdseitigen Fugen der Winkelstützen sind mit geeigneter Stoßfugenabdichtung / Fugenbändern bis ca. 5 cm unter OK Winkelstützenkopf auszubilden. Rückseitige Verbindungen mit Ösen und Rundstahl nach Herstellervorgaben.

**4.1 Statischer Gleichwertigkeitsnachweis**
Statischer Gleichwertigkeitsnachweis

Vom Hersteller / Fertigteilwerk der Winkelstützen
ist für die anzubietenden Winkelstützen
ein prüfbarer Gleichwertigkeitsnachweis vorzulegen,
dass die Werte der zugrundeliegenden statischen Berechnung
eingehalten werden.
Menge: 1,000 psch

**4.2 Unterbau Winkelstützen**
Unterbau Winkelstützen

Frostsicherer Unterbau für nachfolgend beschriebene
Winkelstützen herstellen, nach Herstellervorgaben.

- Erdfeuchte Estrichmischung ca. 5 cm
- Beton mind C16/20 XC2, Dicke mind. 10 cm.
  konstruktiv bewehrt, inkl. Bewehrung und Abschalung.

Abrechnung nach Fläche (Breite x Länge).
ca. 1,50 x 20 m

Hinweis:
Der vorbeschriebene Unterbau wird auf einer
im Vorfeld erstellten Schottertragschicht 0/45 mm,
nach Angaben des Bodengutachters errichtet.
Menge: 30,000 m2

**4.3 Winkelstützelemente 20/ 160 cm**
Winkelstützelemente 20/ 160 cm

Stahlbeton-Winkelstützelemente
liefern und im Außenbereich zur stabilen
Abgrenzung höhen und fluchtgerecht
fachgerecht auf frostsicherem Unterbau
versetzen.

Betonqualität: C30/37 LP
XC4, XF4
Sichtbeton SB2
Sichtseiten, Seitenflächen, Kopf: Sichtbeton glatt, mit gefasten Kanten
Rückseite: oberer Bereich mind. 10 cm geglättet, Kopfbereich mit Fase

Lastfall gem. Anlage Statik:
Bemessungssituation 1 (Flächenlast = 5,00 kN/m2 + 1 kN/m Horizontallast)
Bemessungssituation 2 (Bau Teleksoplader 6to + 3to)
Bemessungssituatiom 3 (5kN/m2 + 1kN/m Horizontallast + Achsenlast 20 kN = 5kN/m2)

Höhe: 160 cm
Tiefe (Fuß): 90 cm (nach Statik)
Breite: 100 cm
Dicke: 20 cm
Farbe: grau

Inkl. aller erforderlichen Anschnitte und Stoßfugenabdeckungen
und Verbindungen.
Menge: 13,000 St

**4.4 Winkelstützelemente 20/ 180cm**
Winkelstützelemente 20/ 180cm

Stahlbeton-Winkelstützelemente
liefern und im Außenbereich zur stabilen
Abgrenzung höhen und fluchtgerecht
fachgerecht auf frostsicherem Unterbau
versetzen.

wie in der Vorposition beschrieben, jedoch:

Höhe: 180 cm
Tiefe (Fuß): 105 cm (nach Statik)

Inkl. aller erforderlichen Anschnitte und Stoßfugenabdeckungen und
Verbindungen.
Menge: 7,000 St

**4.5 Winkelstützelement Sonderteil 20/78/160cm**
Winkelstützelement Sonderteil 20/78/160cm

Stahlbeton-Winkelstützelemente
liefern und im Außenbereich zur stabilen
Abgrenzung höhen und fluchtgerecht
fachgerecht auf frostsicherem Unterbau
versetzen.

Wie zuvor in der 20/160cm  Positon beschrieben, jedoch

Höhe: 160 cm
Tiefe (Fuß): 95 cm (nach Statik)
Fußbreite Trapezförmig ca. 78 bis 50 cm
Breite: ca. 78 cm
Dicke: 20 cm
Farbe: grau

Inkl. aller erforderlichen Anschnitte und Stoßfugenabdeckungen
und Verbidnungen.
Menge: 1,000 St

### 5 BETONARBEITEN KRISENZENTRUM Arbeitsgerüste für die nachfolgend beschriebenen Arbeiten sind einzukalkulieren.

#### 5.1 GRÜNDUNG KRISENZENTRUM Die nachfolgend beschrieben Arbeiten betreffen die Streifen- und Einzelfundamente für das Krisenzentrum. Das Krisenzentrum bildet die Gebäudekubatur, die nachfolgend beschriebenen Gründungen für das Notstromaggregat und das WC-Modul werden in das Krisenzentrum integriert. Der frostsichere Unterbau ist im Titel Erdarbeiten enthalten. Blitzschutzerder / Potentialausgleichfahnen etc. werden von der Blitzschutzfirma eingebaut.

**5.1.1 Ortbeton Sauberkeitsschicht für Fundamente / Frostschürzen**
Ortbeton Sauberkeitsschicht für Fundamente / Frostschürzen

Obere Betonfläche und Untergrund waagerecht,
liefern und fachgerecht einbauen.
Dicke: 5-10 cm
Betonfestigkeitsklasse: C12/15
Expositionsklasse: X0
Menge: 10,000 m2

**5.1.2 Schalung Fundamente / Frostschürzen**
Schalung Fundamente / Frostschürzen

Schalung von Einzel- und Streifenfundamenten,
liefern und fachgerecht einbauen / rückbauen.
Höhe: ca. 0,30 - 0,50 m

Abrechnung nach Schalungsfläche.
Menge: 17,000 m2

**5.1.3 Ortbeton Streifen- / Einzelfundamente / Frostschürze**
Ortbeton Streifen- / Einzelfundamente / Frostschürze

Ortbeton Streifen- / Einzelfundament / Frostschürze
obere Betonfläche und Untergrund waagerecht
liefern und fachgerecht einbauen.

Betonfestigkeitsklasse: C25/30
Expositionsklasse: XC2, WF
Schalung und Bewehrung in gesonderter Position.
Menge: 3,000 m3

**5.1.4 Unterbeton**
Unterbeton
Unterbeton unter Fundamenten, nach örtlicher
Angabe Bodengutachter / Statiker,
obere Betonfläche und Untergrund waagerecht
liefern und fachgerecht einbauen.

Betonfestigkeitsklasse: C16/20
Expositionsklasse X0
Menge: 1,000 m3

**5.1.5 Rohrdurchführung Fundamente**
Rohrdurchführung Fundamente

Futterrohre aus Hart-PVC
für Rohrdurchführungen in den Streifenfundamenten
/ Frostschürzen liefern und fachgerecht einbauen.
Einzellängen bis 50 cm
Größe: bis DN 200 mm
Menge: 2,000 St

#### 5.2 GRÜNDUNG FÜR NOTSTROMAGGREGAT Die nachfolgend beschrieben Arbeiten betreffen die Fundamentplatte für ein bauseitiges Notstromaggregat ab OK Schottertragschicht als frostsicherer Unterbau. Der frostsichere Unterbau ist im Titel Erdarbeiten enthalten. Blitzschutzerder / Potentialausgleichfahnen etc. werden von der Blitzschutzfirma eingebaut.

**5.2.1 Ortbeton Sauberkeitsschicht Sohle**
Ortbeton Sauberkeitsschicht Sohle

Sauberkeitsschicht für neue Stahlbetonsohlen einbauen.

Obere Betonfläche und Untergrund waagerecht.
Dicke: mind. 5 cm
Betonfestigkeitsklasse: C12/15
Expositionsklasse: X0
Menge: 17,000 m2

**5.2.2 Trennlage PE-Folie 2-lagig**
Trennlage PE-Folie 2-lagig

PE-Folie 2-lagig, liefern und als Trennlage
vor dem Betonieren der Sohlen verlegen,
Stöße überlappt.
Foliendicke: 0,2 mm
Menge: 17,000 m2

**5.2.3 Schalung Fundamentplatte**
Schalung Fundamentplatte

Schalung Fundamentplatte, als Randschalung,
Schalungshöhe ca. 25 cm,
Menge: 17,000 m

**5.2.4 Stb-Sohle 20 cm NEA (Notstromcontainer)**
Stb-Sohle 20 cm NEA (Notstromcontainer)

Stahlbeton-Bodenplatte, obere Betonfläche und Untergrund waagerecht,
liefern und fachgerecht einbauen.

Betonfestigkeitsklasse: C25/30
Expositionsklasse: XC2/XF2/WF
Dicke: 20 cm
Schalung und Bewehrung in gesonderter Position.

Oberseite als fertige Betonoberfläche, geglättet,
Aussenkanten mit 3-Kantleisten gebrochen.

Sohlgröße: ca. 5,4 x 3,0 m
Menge: 17,000 m2

**5.2.5 Rohrdurchführung Sohle**
Rohrdurchführung Sohle

Futterrohre aus Hart-PVC
für Rohrdurchführungen in der Sohle
liefern und fachgerecht einbauen.
Einzellängen bis 50 cm
Größe: bis DN 200 mm
Menge: 1,000 St

#### 5.3 GRÜNDUNG FÜR WC-MODUL Die nachfolgend beschrieben Arbeiten betreffen die Fundamentplatte und Anschlussschächte für ein bauseitiges WC-Modul ab OK Schottertragschicht als frostsicherer Unterbau. Der frostsichere Unterbau ist im Titel Erdarbeiten enthalten. Blitzschutzerder / Potentialausgleichfahnen etc. werden von der Blitzschutzfirma eingebaut.

**5.3.1 Ortbeton Sauberkeitsschicht Sohle**
Ortbeton Sauberkeitsschicht Sohle

Sauberkeitsschicht für neue Stahlbetonsohlen einbauen.

Obere Betonfläche und Untergrund waagerecht.
Dicke: mind. 5 cm
Betonfestigkeitsklasse: C12/15
Expositionsklasse: X0
Menge: 13,000 m2

**5.3.2 Trennlage PE-Folie 2-lagig**
Trennlage PE-Folie 2-lagig

PE-Folie 2-lagig, liefern und als Trennlage
vor dem Betonieren der Sohlen verlegen,
Stöße überlappt.
Foliendicke: 0,2 mm
Menge: 13,000 m2

**5.3.3 Schalung Fundamentplatte**
Schalung Fundamentplatte

Schalung Fundamentplatte, als Randschalung,
Schalungshöhe bis 25 cm.
Menge: 14,000 m

**5.3.4 Stb-Sohle 20 cm WC (WC-Modul)**
Stb-Sohle 20 cm WC (WC-Modul)

Stahlbeton-Bodenplatte, obere Betonfläche und Untergrund waagerecht,
liefern und fachgerecht einbauen.

Betonfestigkeitsklasse: C25/30
Expositionsklasse: XC2/WF
Dicke: 20 cm
Schalung und Bewehrung in gesonderter Position.

Oberseite geglättet.

Sohlgröße: ca. 3,0 x 3,9 m

In die Ortbetonplatte ist der in den nachfolgenden Positionen
enthaltene Schachtring  DN 1000 einzuarbeiten,
dies ist einzukalkulieren.
Menge: 13,000 m2

**5.3.5 Rohrdurchführung Sohle DN100**
Rohrdurchführung Sohle DN100

Rohrdurchführung KG 2000 für Stb-Sohle /- Bodenplatten,
druckwasserdicht, mit einbetonierbarem Muffenring.

Dicke Sohle:  20 cm
Durchmesser: passend für Grundleitungen DN 100

Liefern und fachgerecht in der Sohle einbauen.
Menge: 3,000 St

**5.3.6 Betonstabstahl B500A**
Betonstabstahl B500A

Bewehrung aus Betonstabstahl B500A DIN 488-1, DIN 488-2, Durchmesser über 6 bis 10 mm, Längen bis 7 m, für Fundamentplatte aus Ortbeton, Ausführung gemäß Zeichnung.
Menge: 40,000 kg

**5.3.7 Betonstahlmatten B500A**
Betonstahlmatten B500A

Bewehrung aus Betonstahlmatten B500A DIN 488-1, DIN 488-4, als Lagermatte, für Fundamentplatte aus Ortbeton, Ausführung gemäß Zeichnung.
Menge: 140,000 kg

**5.3.8 Schachtring DN 1000 / h 500 mm**
Schachtring DN 1000 / h 500 mm

Schachtring DN1000 mm, h = 500 mm, liefern und vor dem Betonieren der Fundamentplatte einbauen.
In diesen Schachtring münden alle Abwasserleitungen von unten.

Einschl. Schachtsohle aus Ortbeton, d = 10 cm.
In die Schachtsohle ist ein Kellerablauf DN 100 einzubauen
(siehe gesonderte Position)
Einschl. Zementestrich als Gefälleestrich, i. M. 40 mm stark,
mit Gefälle zum Kellerablauf.

Inkl. Einarbeitung von bis zu  4 Stck Zu-/Ableitungen DN 100 bis DN 150
für RW/Wasser/ELT/Telekom
Menge: 1,000 St

**5.3.9 Abdichtung Schachtring**
Abdichtung Schachtring

Abdichtung des Schachtrings von außen gegen
aufstauendes Sickerwasser / drückendes Wasser,
nach W2.1-E, nach Wahl des AN.

Zusätzlich ist im Anschlussbereich Schachtring
zur Ortbetonsohle ein Quellfugenband einzubauen.
Menge: 1,000 St

**5.3.10 Kellerablauf mit Rückstauverschluss**
Kellerablauf mit Rückstauverschluss

Kellerablauf, mit Rückstauverschluss Typ 5 DIN EN 13564-1 für fäkalienfreies Abwasser, aus Kunststoff, Anschluss DN 100, Klasse K 3 DIN EN 1253-4, Rost aus Kunststoff, mit 2 selbsttätigen Verschlüssen und einem Notverschluss, Gehäuse aus ABS/ASA, Stutzenneigung 2,5 Grad, mit Aufsatzstück, aus Kunststoff, Höhe 25 mm.
Menge: 1,000 St

**5.3.11 Abwasserleitung KG 2000 bis DN 125 (SW und RW)**
Abwasserleitung KG 2000 bis DN 125 (SW und RW)

Abwasserkanal aus KG 2000 Rohren, SN 10,
für Schmutzwasser / Regenwasser,
DN/ID DN 100 / DN 125, Verlegung DIN EN 1610 in abgeböschten Graben, einschl. Bettung Typ 1, Dicke der unteren Bettungsschicht mind. 10 cm, aus Sand, Grabentiefe bis 1 m, Ausführung gemäß Zeichnung des WC-Modul Herstellers gem. Anlage, im Bereich der Gründungsplatte.

Inkl. aller Bögen, Abzweige gemäß Zeichnung.
Menge: 15,000 m

**5.3.12 Leerohr DN100 für ELT und Frischwasser**
Leerohr DN100 für ELT und Frischwasser

Schutzrohr aus Kunststoff, flexibel, DN 100,
unterhalb der Fundamentplatte einbauen,
einschl. Lieferung,
Ausführung gemäß Zeichnung des WC-Modul Herstellers
gem. Anlage

Radien mind. 1,0 m

3 Einzelstränge a ca. 5 m,
einschließlich der Durchführung / Einbindung der Leerrohre
in der Sohle.
Menge: 15,000 m

#### 5.4 SICHTBETONARBEITEN KRISENZENTRUM

*Hinweis: Besondere Vertragsbedingungen Sichtbetonarbeiten*
Besondere Vertragsbedingungen Sichtbetonarbeiten

Der Auftragnehmer verpflichtet sich

- die Anwesenheit der technischen Bauleitung und der
  Kolonnenaufsicht bei allen Arbeiten an Schalung und
  Bewehrung sowie den Betonierarbeiten inkl. Vor- / Nacharbeiten
  sicherzustellen.

*Hinweis: Zusätzliche Technische Vertragsbedingungen*
Zusätzliche Technische Vertragsbedingungen
(ZTV) Sichtbetonarbeiten

Vertraglich vereinbart werden die Regelungen des
Merkblatts Sichtbeton, Ausgabe 2015, Deutscher
Beton- und Bautechnik-Verein e.V., zur Ausführung,
insbesondere
- Kapitel 6 (Anforderungen an die Ausführung) und
- Anhänge A bis G

Abweichungen von den technischen Vorgaben und
Empfehlungen des Merkblatts Sichtbeton sind im begründeten Fall
zugelassen, jedoch erfordern sie die Zustimmung des Auftraggebers.

Für die Leistungspositionen mit dem Hinweis
Sichtbeton gem. Sichtbetonklasse SB2 mit normalen
gestalterischen Anforderungen,
Tabelle 1 des Merkblatts Sichtbeton, Ausgabe 2015"
gelten die nachstehenden Anforderungen an das Aussehen
der sichtbaren geschalten Betonflächen.

Textur:  T2
Porigkeit:  P2 / P1
Farbtongleichmäßigkeit:  FT2/FT2
Ebenheit:  E1
Arbeitsfugen und Schalungsstöße:  AF2
Schalungshaut:  SHK 2

1. Ansichtsflächen
Alle Ansichtsflächen sind den
Regelungen der Sichtbetonklasse SB2, gem. Tabelle 1
des Merkblatts Sichtbeton, Ausgabe 2015, entsprechend
herzustellen.

Die Ansichtsflächen sind
als Sichtbeton-Glattschalung
mit folgenden Eigenschaften auszuführen:
- Oberfläche: glatt, mit nichtsaugender bzw. schwach-/ saugender
Schalhaut nach Wahl des AG

Die vertraglichen Referenzflächen zur Abnahme der
Leistung wird anhand der herzustellenden
Erprobungsflächen ausgewählt.
Die Oberflächenmerkmale der Referenzflächen sind
für die Abnahme der vertraglichen Sichtbetonflächen
maßgebend.

2. Untersichten
- nicht vorhanden -

3. Kantenausbildung
Betonkanten gebrochen durch Einlegen einer Dreikant-
Leiste, Ansichtsbreite ca. 10 mm (Diagonale)

4. Pass-Stücke und Flächen
Um Farbunterschiede in Flächenbereichen zu vermeiden, in denen die Schalhaut durch Passstücke ergänzt werden muss, verpflichtet
sich der Auftragnehmer
- Schalhautplatten des gleichen Typs
- Schalhautplatten des gleichen Gebrauchszustands
- Passhölzer, die mit enstprechender Schalhaut belegt sind
zu verwenden.

5. Schalhautstöße- und -Fugen
Schalhautstöße werden wie folgt abgedichtet
- Dichtmasse einseitig auf eine Stoßkante der Schalhaut aufbringen
- Platten zusammenpressen bis Dichtmasse Austritt
- Dichtmasse sofort mit Kunststoff-Fugenspachtel abziehen
- Reste mit einem Spül-Lösungsmittel getränktem Tuch entfernen.

Aufstandsbereiche der Schalung
werden mit einer geeigneten Dichtschnur abgedichtet.
An horizontalen und vertikalen Arbeitsfugen ist der
Austritt flüssiger Betonmatrix durch geeignete Maßnahmen
zu verhindern.

6. Abdichtung von Ankerstellen
Hüllrohre und Verschlusskonen aus Faserzement, Konus
ca. 3mm rückversetzt, Ø ca. 60 mm, Brandschutzqualität F90.

Der Auftragnehmer ist verpflichtet, mit dem Auftraggeber
die Anordnung der Schalungstöße und Verankerungsstellen
anhand des vom AN gewählten Rasters abzustimmen.
Schalmusterpläne werden nicht gefordert.

Der Auftraggeber stellt an den Auftragnehmer normale
Anforderungen an die Ausführung der Sichtbetonbauteile.

##### 5.4.1 SICHTBETONARBEITEN ALLGEMEIN

**5.4.1.1 Erprobungsfläche Sichtbeton SB 2 grau**
Erprobungsfläche Sichtbeton SB 2 grau

Herstellung einer Erprobungsfläche zur
Festlegung der Sichtbetonoberfläche,

Wandfläche
Höhe:  ca. 1 m
Breite: ca. 1 m
Dicke:  15 cm

inkl.
- Gründung
- Vorhaltung
- Rückbau und Entsorgung

Qualität:
Sichtbetonklasse mit normalen Anforderungen SB2
gem. DBV Merkblatt "Sichtbeton" Fassung 2015:

Textur:  T2
Porigkeit:  P2 / P1
Farbtongleichmäßigkeit:  FT2/FT2
Ebenheit:  E1
Arbeitsfugen und
Schalungsstöße: AF2
Schalungshaut:  SHK 2

Schalungsanker/ Verschluss:
Faserzement, Verschlussstopfen mit Rückversatz 3 mm
Menge: 1,000 St

**5.4.1.2 Nachbehandlung**
Nachbehandlung

Nachbehandlung der Sichtbetonflächen,
der nachfolgenden Positionen:

- SICHTBETON WÄNDE (A,B,C,D,E,F)

inkl. Aufbau, Vorhaltung, Unterhaltung und Rückbau
nach der Nachbehandlungszeit.

Nachbehandlung der Sichtbetonflächen nach
DIN 1045, Teil 3, durch Einhausen mit PE-Folie
oder wasserdichten Planen.

Jeglicher Kontakt der Sichtbetonflächen mit
Wasser (Niederschlag / Kondensat) ist durch
sachgerechte Planung und sorgfältige Durchführung unbedingt zu vermeiden.

Der Schutz muss die freiliegende Anschlussbewehrung einschliessen, die unteren Enden
der Abdeckung müssen durch z.B. Abspannungen
von den Bauteilflächen ferngehalten werden.

Abstandshaltende Hilfskonstruktionen sind
entweder aus Kunststoffteilen herzustellen oder
mit PE-Folie zu umwickeln.

Ein eingeschränkter Luftaustausch ist sicherzustellen, Zugluft ist zu vermeiden.
Menge: 1,000 psch

##### 5.4.2 SICHTBETONARBEITEN WÄNDE Ablauf: 1. Herstellen der Wände A,B,C (direkt vor der Nachbarbebauung) (zunächst auf 50 cm Höhe als Montagebalken, dann bis OK Wand) 2. Herstellen der Wände D,E,F (Querwände) (Wände E+F zunächst auf 50 cm Höhe als Montagebalken, dann bis OK Wand)

**5.4.2.1 Haustrennwanddämmung / verlorene Schalung 2x20mm**
Haustrennwanddämmung / verlorene Schalung 2x20mm

Herstellen einer 2-lagigen Haustrennwanddämmung als verlorene Schale
für eine Ortbetonwand.

Die Dämmung wird auf eine vorhandene Nachbarwand aus Ziegelmauerwerk, unverputzt, grenzstehend montiert und dient gleichzeitig als verlorene Schalung für die neu davor zu betonierende Stahlbetonwand als Brandwand.

Haustrennwand-Platten aus Mineralwolle mit RAL-Gütezeichen der Gütegemeinschaft Mineralwolle e.V., gesundheitlich unbedenklich nach der Gefahrstoffverordnung und freigezeichnet nach EU-Richtlinie 97/69 Nota Q;
Mit einseitiger anorganischer Beschichtung, umlaufendem Stufenfalz und durchgehend wasserabweisender Ausrüstung (DIN EN 13162);
Rechenwert der Wärmeleitfähigkeit 0,040 W/m*K;
Anwendungstyp TK (DIN 18165-2);
Anwendungsgebiet WTH-sg (DIN V 4108-10);
Nichtbrennbar, Euroklasse A 1 (DIN EN 13501), Schmelzpunkt > = 1000° C (DIN 4102);
Bezeichnungsschlüssel: MW-EN 13 162-T7-WL(P)-CP2

Abmessung: ca. 1200 x 625 mm

Einbaudicke: 2-lagig, versetzt, (2x20mm) = Gesamtdicke 40 mm

An der bestehenden unverputzten unebenen Ziegelwand
übermäßige Grate und andere Unebenheiten entfernen.
Haustrennwand-Platten auf der unbeschichteten Seite mit einem groben Zahnspachtel vollflächig mit Klebemörtel abspachteln und dichtstoßend an der bestehenden Wand ansetzen. Der Stufenfalz muß dabei von oben nach unten überlappen, um ein Durchlaufen des Frischbetons zu vermeiden.

Liefern und fachgerecht einbauen.

Arbeitshöhe bis ca. 5,00 m,  Inkl. Arbeitsgerüst.
Menge: 90,000 m2

**5.4.2.2 Haustrennwanddämmung Mehrstärke 50 mm**
Haustrennwanddämmung Mehrstärke 50 mm

Mehrstärke zur Ausführung der Haustrennwanddämmung der
Vorposition in Teilbereichen mit zusätzlicher Dämmstärke
zum Ausgleich von Vor- und Rücksprüngen, auch in Kleinflächen.

Abrechnung je 50 mm Mehrstärke / m2.
auch Mehrlagig oder in Dickerer Stärke..
Menge: 20,000 m2

**5.4.2.3 SICHTBETON WAND (A+B) Ortbeton-Wände 15 cm einseitig geschalt unten frei**
SICHTBETON WAND (A+B) Ortbeton-Wände 15 cm einseitig geschalt unten frei

Ortbetonwände als Brandwand, lot-, und fluchtrecht,
liefern und fachgerecht einbauen.

Ausführung einseitig geschalt,
(vor der vorhandenen Nachbarwand aus unverputztem Ziegelmauerwerk,
mit Haustrennwanddämmung als verlorene Schalung gem Pos.5.4.2.1,
es ist kein Durchankern möglich!).
Rückseitige Abstützung der Schalung.

Betonfestigkeitsklasse: C25/30
Expositionsklasse: XC 1/ XC3 Sichtflächen, XF1
Dicke: 15 cm
Höhe gesamt: ca. 490 cm

Brandschutzanforderung:
Gebäudeabschlusswand als Brandwand nach DIN 4102-2 F90-A+M
bzw. nach DIN EN 13501-2 REI 90-M

Außenseite: Sichtbeton,
Sichtbetonklasse SB2

Oberseite geglättet, ohne Sichtbetonanforderung

Unterseitige Abschalung der Wandaufstandsfläche zwischen den lastabtragenden Streifenfundamenten. Die Wand darf nur auf den Streifenfundamenten lasten. Die unterseitige Abschalung der Wandaufstandsfläche ist nach Fertigstellung der Wand zu entfernen.

Hinweis Betonierabschnitte:
Um den Schalungsdruck nach unten zu verringern, ist zunächst auf einer
Höhe von 0,5 m ab UK-Wand ein Betonierabschnitt (als Montagebalken) auszubilden, um die Lasten in die punktuellen Streifenfundamente einleiten zu können.Im Zweiten Betonierabschnitt wird dann bis OK Wand betoniert.
Arbeitsfugen horizontal, mit in der Schalung eingesetzter
Schalleiste, um saubere Betonieransätze zu erhalten.

Inkl. Beton, einseitiger Schalung, sämtlicher Gerüste, Hebezeuge etc. als
fertige Leistung. Bewehrung in gesonderter Position.

Einzubauende Rückbiegeanschlüsse für den Anschlus der Wände E und F sind in gesonderter Position angegeben.
Menge: 75,000 m2

**5.4.2.4 SICHTBETON WAND (C+D) Ortbeton-Wände 15 cm einseitig geschalt auf Bruchstein**
SICHTBETON WAND (C+D) Ortbeton-Wände 15 cm einseitig geschalt auf Bruchstein

Ortbetonwände als Brandwand, lot-, und fluchtrecht,
liefern und fachgerecht einbauen.

Ausführung wie in der Vorposition beschrieben,
jedoch wird die Wand zum Großteil auf eine vorhandene historische Bruchstein/Ziegelmauerwerkswand aufgesetzt und
betoniert. Die Aufstandsfläche der Schalung ist daher an die windschiefe
Form der historischen Wand anzupassen, siehe auch Foto.

Betonfestigkeitsklasse: C25/30
Expositionsklasse: XC 1/ XC3 Sichtflächen, XF1
Dicke: 15 cm
Höhe: verschieden, ca. 100 bis ca. 490 cm

Brandschutzanforderung:
Gebäudeabschlusswand als Brandwand nach DIN 4102-2 F90-A+M
bzw. nach DIN EN 13501-2 REI 90-M

Außenseite: Sichtbeton,
Sichtbetonklasse SB2

Oberseite geglättet, ohne Sichtbetonanforderung

Inkl. Beton, einseitiger Schalung, sämtlicher Gerüste, Hebezeuge etc. als
fertige Leistung. Bewehrung in gesonderter Position.

Einzubauende Rückbiegeanschlüsse für den Anschluss der Wand D sind in gesonderter Position angegeben.
Menge: 15,000 m2

**5.4.2.5 Zulage für zweiseitige Teilschalung Wandteil (C+D)**
Zulage für zweiseitige Teilschalung Wandteil (C+D)

Zulage zur Vorposition für die Ausführung mit 2-seitiger Schalung,

- Teilstück bei Wand D, da die Wand ca. 1,00 m vor der
Nachbarbebauung vorspringt, 2-Seitige Schalung auf
Breite ca. 100 cm
Höhe ca. 490 cm

- oberhalb von Wand C
da die Wand ca. 1,00 m höher als die Nachbarwand ist,
2-Seitige Schalung auf
Breite ca. 400 cm
Höhe ca. 100 cm

Abrechnung der Zulage, nach einseitiger,
zu schalender Wandfläche.
Menge: 8,000 m2

**5.4.2.6 Oberseitige Wandabschlussverbreiterung**
Oberseitige Wandabschlussverbreiterung

Oberseitige Verbreiterung der Wandstärke am Wandkopf,
bei vorbeschriebenen Ortbetonwänden,
zum Ausgleich von Vor- und Rücksprüngen zur Nachbarbebauung,
oberseite geglättet.

lot-, und fluchtrecht,
liefern und fachgerecht einbauen.

Breite: bis 20 cm
Höhe: bis 20 cm

Inkl. Beton, ggf. Abschalung, als fertige Leistung.
Bewehrung in gesonderter Position.

Abrechnung nach Länge.
Menge: 10,000 m

**5.4.2.7 SICHTBETON WAND (E+F) Ortbeton-Wände 15 cm zweiseitig geschalt**
SICHTBETON WAND (E+F) Ortbeton-Wände 15 cm zweiseitig geschalt

Sichtbeton-Ortbetonwände, lot-, und fluchtrecht,
liefern und fachgerecht einbauen.

Betonfestigkeitsklasse: C25/30
Expositionsklasse: XC3 Sichtflächen, XF1
Dicke: 15 cm
Höhe: ca. 4,20 m

Brandschutzanforderung:
Feuerhemmende Trennwand nach DIN 4102-2 F30
bzw. nach DIN EN 13501-2 REI 30

Aussenseiten: Sichtbeton,
Sichtbetonklasse SB2

Oberseite geglättet, ohne Sichtbetonanforderung

Unterseitige Abschalung der Wandaufstandsfläche zwischen den lastabtragenden Streifenfundamenten. Die Wand darf nur auf den Streifenfundamenten lasten. Die unterseitige Abschalung der Wandaufstandsfläche ist nach Fertigstellung der Wand zu entfernen.

Hinweis Betonierabschnitte:
Um den Schalungsdruck nach unten zu verringern, ist zunächst auf einer
Höhe von 0,5 m ab UK-Wand ein Betonierabschnitt (als Montagebalken) auszubilden, um die Lasten in die punktuellen Streifenfundamente einleiten zu können.Im Zweiten Betonierabschnitt wird dann bis OK Wand betoniert.
Arbeitsfugen horizontal, mit in der Schalung eingesetzter
Schalleiste, um saubere Betonieransätze zu erhalten.

Inkl. Beton, Schalung, sämtlicher Gerüste, Hebezeuge etc. als
fertige Leistung. Bewehrung in gesonderter Position.

Schalungsanker sind mit bauaufsichtlich zugelassenen
Verschlussstopfen fachgerecht zu verschließen.
Menge: 45,000 m2

**5.4.2.8 Stumpfer Wandabschluss WAND A, D, E, F**
Stumpfer Wandabschluss WAND A, D, E, F

Herstellen eines stumpfen Wandabschlusses
bei vorbeschriebenen Ortbetonwänden, lot-, und fluchtrecht,
liefern und fachgerecht einbauen.

Ausführung einseitig geschalt,
Winkel: verschieden, z.B.. 90-120 °siehe auch Grundriss.

Einzelhöhe bis ca. 500 cm.
Menge: 20,000 m

**5.4.2.9 Stumpfer Wandabschluss als Dehnfuge WAND (A zu B) Dehnfuge**
Stumpfer Wandabschluss als Dehnfuge WAND (A zu B) Dehnfuge

Herstellen eines stumpfen Wandabschlusses (als Dehnfuge)
bei vorbeschriebenen Ortbetonwänden, lot-, und fluchtrecht,
liefern und fachgerecht einbauen.

Ausführung:
Winkel: unregelmäßig nach Örtlichkeit, ca. 160 °, siehe auch Grundriss.
Höhe:  ca. 500 cm.
Menge: 5,000 m

**5.4.2.10 F90 Dehnfugenelement Wand**
F90 Dehnfugenelement Wand

Herstellen einer vertikalen F90 Dehnfuge zwischen
vorbeschriebenen Ortbetonwänden, lot-, und fluchtrecht,
mit einem im Brandfall aufschäumendem Fugenelement,
zum Anschluss an Massivbauteile,
Feuerwiderstand EI 90,
Dehnfugenbreite ca. 20-40 mm,
liefern und fachgerecht nach Herstellervorgaben einbauen,
inkl. Untergrundvorbehandlung.

Nach Montage ist das F90 Dehnfugenelement durch ein
geeignetes zusätzliches Fugenband / Kombriband
vor Witterung und Feuchtigkeit zu schützen.

Einzelhöhe ca. 500  cm.
Menge: 5,000 m

**5.4.2.11 Kompriband vor F90 Dehnfugenelement**
Kompriband vor F90 Dehnfugenelement

Wetterschutz und Schutz gegen Feuchtigkeit
des vorbeschriebenen Brandschutzfugenelementes
durch ein geeignetes, zusätzliches Fugenband / Kombriband
für 20-40 mm Dehnfugenbreite zwischen den Stahlbetonwänden

Liefern und fachgerecht nach Herstellervorgaben einbauen,
inkl. Untergrundvorbehandlung.

Einzelhöhe ca. 500 cm.
Menge: 5,000 m

**5.4.2.12 Eckausbildung Innenecke WAND (C zu D)**
Eckausbildung Innenecke WAND (C zu D)

Herstellen von Innenecken
bei vorbeschriebenen Ortbetonwänden, lot-, und fluchtrecht,
liefern und fachgerecht einbauen.

Winkel: verschieden, z.B.. 90-120 °siehe auch Grundriss.

Einzelhöhe ca. 150 cm, oberhalb der Bruchsteinwand
Menge: 1,500 m

**5.4.2.13 Auflageraussparung Sichtbetonwand WAND (D)**
Auflageraussparung Sichtbetonwand WAND (D)

Auflageraussparung oberseitig in 15 cm dicken
Sichtbetonwänden,nach Angabe anlegen und aussparen,
inkl. Schalung.

Abmessung:
Breite: ca. 15 cm
Höhe: ca. 90 cm
Menge: 1,000 St

**5.4.2.14 Auflageraussparung Sichtbetonwand WAND (E, F)**
Auflageraussparung Sichtbetonwand WAND  (E, F)

Auflageraussparung oberseitig in 15 cm dicken
Sichtbetonwänden,nach Angabe anlegen und aussparen,
inkl. Schalung.

Abmessung:
Breite: ca. 15 cm
Höhe: ca. 25 cm
Menge: 2,000 St

**5.4.2.15 Begradigen Ziegel - / Bestandswand**
Begradigen Ziegel - / Bestandswand

Bestandswand aus Klinker- / Bruchsteinmauerwerk
für das Aufbetonieren von  Sichtbetonwänden
begradigen (vertikal, diagonal, horizontal)
lose Steine / Bestandteile entfernen,
inkl. ggf. erforderlicher Trennschnitte,
Abbruchmaterial zu Lasten des AN von der Baustelle
entfernen und entsorgen.

Wanddicke, verschieden, ca. 50 cm.
Abzutragendes Material, ca. 0-10 cm

Abrechnung nach Länge

Arbeitshöhe bis ca. 5,00 m,  Inkl. Arbeitsgerüst.
Menge: 10,000 m

**5.4.2.16 Ausgleichen Bestandswand**
Ausgleichen  Bestandswand

Oberseite (vertikal, diagonal, horizontal)
der vorbereiteten Bestandswand aus
Klinker- / Bruchsteinmauerwerk als fertiger
Wandabschluss fachgerecht mit geeignetem
Trassfugenmörtel ausgleichen, Oberseite abgerieben,
(die senkrechte Wandansicht ist steinsichtig zu belassen).
Wanddicke verschieden: ca. 50 cm.

Abrechnung nach zu behandelnder Fläche.

Arbeitshöhe bis ca. 5,00 m,  Inkl. Arbeitsgerüst.
Menge: 5,000 m2

**5.4.2.17 Anpassarbeiten Klinkermauerwerk**
Anpassarbeiten Klinkermauerwerk

Aufmauern / Beimauern, in Kleinflächen,
im Bereich von vorhandenen unebenen Öffnungen,
Leibungen, Brüstungen, Ausbrüchen, Nischen etc.
aus Bruchstein bzw. Ziegelmauerwerk,
mit neuem Voll-Mauerziegel MZ NF 20 - RD 1,8,
mit Werktrockenmörtel der
Mörtelgruppe IIa nach Rezept DIN 1053.

Format ca. 24x11,5x7,1 cm, passend zum Bestandsmauerwerk.

Abrechnung nach m3 Mauerwerk.

Seitliche Verankerungen siehe gesonderte Position.

Arbeitshöhe bis ca. 5,00 m,  Inkl. Arbeitsgerüst.
Menge: 1,000 m3

#### 5.5 BETONARBEITEN BEWEHRUNG / EINBAUTEILE

**5.5.1 Betonstabstahl**
Betonstabstahl

Bewehrung aus Betonstahl BSt 500 S (B),
hochduktil, für Bauteile aus Stahlbeton
in verschiedenen Durchmessern und Längen,
einschließlich sämtlicher Abstandhalter,
liefern, schneiden, biegen und fachgerecht verlegen.

Abrechnung nach Stahlliste des Statikers,
ohne Anrechnung von Verschnitt.
Menge: 2100,000 kg

**5.5.2 Betonstahlmatten**
Betonstahlmatten

Bewehrung aus Betonstahl BSt 500 M(A),
normalduktil, für Bauteile aus Stahlbeton
in verschiedenen Durchmessern und Längen,
einschließlich sämtlicher Abstandhalter,
liefern, schneiden, biegen und fachgerecht verlegen.

Abrechnung nach Stahlliste des Statikers,
ohne Anrechnung von Verschnitt.
Menge: 1500,000 kg

**5.5.3 Rückbiegeanschluss Ø8/20, Typ S1 - 1250 mm**
Rückbiegeanschluss Ø8/20, Typ S1 - 1250 mm

Rückbiegeanschluss mit vorgefertigter zweireihiger Rückbiegebewehrung in einem verzinkten perforierten Verwahrkasten mit Reißverschlussabdeckung für den statisch konstruktiven Übergang zweier Betonierabschnitte, Steckbügel in einem Blech, mit allgemeiner bauaufsichtlicher Zulassung liefern und gemäß den Montagerichtlinien des Herstellers einbauen.

Rauigkeitsbeiwert c: längs 0,4 / quer 0,5

Lieferung und Einbau nach Angaben Statiker.

Typ COMAX P 110 Ø8/20, Typ S1 - 1250mm gem. statischer Vorgabe
mit zweilagiger Bewehrung BSt 500 S (B)
B = 110 mm
H = 30mm
h = 130 mm
b = 80 mm
l = 200 mm
cnom: 20 mm (XC1)

In die Einheitspreisen ist das nach dem Ausschalen notwendige Entfernen der Abdeckung als auch das erforderliche Ausbiegen der Anschlusseisen mit einzukalkulieren!

Hinweis:
Die in dieser Positiin und in den statischen Unterlagen genannte Rückbiegeanschlüsse sind statisch nachgewiesene Bauteile des Statikers. Diese stellen keine Produktvorgabe dar, der Bieter kann für den Rückbiegeanschluss auch ein anderes Produkt wählen, er muss jedoch einen statischen Nachweis erbringen, dass das vom Bieter gewählte Produkt mindestens die gleichen statischen Eigenschaften aufweist, wie das in der Statik nachgewiesene Produkt Dies ist einzukalkulieren.
Menge: 9,000 St

**5.5.4 Einbau Bewehrungsdollen 8mm, l 500 mm**
Einbau Bewehrungsdollen 8mm, l 500 mm

Dübelanschluss mit Bewehrungsdollen
aus Betonstahl BSt 500 S (B), mit d=8mm, l=500 mm
20 cm tief mit geeignetem Injektionsmörtel in Bruchstein
/ Ziegel / Beton verankern, in Abstimmung mit dem Statiker
einbauen.

Abrechnung nach Anzahl, nur auf besondere Anweisung des Statikers
Inkl. Bohrung, Bewehrungstahl und Injektionsmörtel.
Menge: 25,000 St

### 6 PFLASTERARBEITEN BESTANDPFLASTER

**6.1 Vorbereitung Untergrund**
Vorbereitung Untergrund

Vorhandene Schottertragschichten unter aufgenommenem Pflaster
von oberflächlichen Verunreinigungen, losen Steinen, Schutt befreien,
partielle Wildsaat entfernen und
zu Lasten des AN entsorgen.

Als Vorbereitung für den Einbau von Schotter als Tragschicht.
Menge: 260,000 m2

**6.2 Ergänzung vorhandene Tragschicht für Pflasterflächen Gehweg**
Ergänzung vorhandene Tragschicht für Pflasterflächen Gehweg

Unterbau für Pflasterflächen, angepasst an Bestandsaufbau.

Verdichtungsgrad mind. DPr 100%, aus
Naturschotter, Körnung 0/45 mm, liefern und
einbauen.

Schottertragschicht 15 cm
Frostschutzschicht 18 cm

Schichtdicke mind. 33 cm.
Menge: 50,000 m3

**6.3 Bettungsschicht Splitt**
Bettungsschicht Splitt

Bettungsschicht aus Splitt 2/5 liefern
und 3-5cm dick höhen- und profilgerecht
einbauen.
Menge: 260,000 m2

**6.4 Pflaster wiederverlegen**
Pflaster wiederverlegen

Vorhandene Naturstein-/Pflasterflächen,
(Pflastersteine in versch. Abmessungen,)
örtlich auf Paletten gestapelt lagernd,
in Bettung der Vorposition wieder höhengerecht verlegen.

Einschl. Anarbeiten an Bestandspflasterung und
Gebäude.

Fugenmaterial: wie Bestand, Sand.
Menge: 260,000 m2

**6.5 Anarbeiten Kanaldeckel**
Anarbeiten Kanaldeckel

Anarbeiten der vorgenannten Pflasterflächen an
vorhandene Kanalschächte / -deckel, D ca. 1,0 m.
Inkl. evt. Trennschnitte.
Menge: 5,000 St

### 7 AUSGLEICHSSCHÜTTUNGSARBEITEN

**7.1 Gebundene Schüttung über Gewölbe**
Gebundene Schüttung über Gewölbe

Lieferung und Einbau einer gebundenen Schüttung,
im Bereich von ausgesparten Installationstrassen,
innerhalb ansonsten bereits fertiggestellten gebundenen
Schüttungen oberhalb von Gewölbedecken.

Einbauort im OG des Bestandsgebäudes,
über Treppe erreichbar.

Für den Einbau ist der gleiche Typ gebundene Schüttung
zu verwenden, der bereits verwednet wurde. Typ:
Liapor Blähton-Schüttung 4/8 in 50 l Sack,
Der für die Verarbeitung als gebundene Schüttung
erforderlicher Zuschlagstoff Zement (ca. 150kg/m3)
ist einzukalkulieren.

Zementär gebundene Schüttung, zur Herstellung eines Höhen- und
Niveauausgleiches auf Massivdecken / Gewölbedecken,
entsprechend der Herstellervorschrift
fachgerecht und planeben einbauen.

Ausführung:  Zementär gebundene Schüttung
Schütthöhen:  zwischen 10 und 500 mm
Baustoffklasse:  A2-s1 nach DIN EN 13501-1

Leitungstrassen:
B: i.M. ca. 80 cm
H: i.M. ca. 20 cm
Leitungen: ca. 3 parallel in der Trasse verlegte
isolierte Leitungen (Heizung V+R, Wasser ) d je ca. 10 cm

Im Bereich der Leitungen ist das Material händisch
allseitig lückenlos anzuarbeiten.

Abrechnung nach m3 verfüllter Raum, auch abschnittsweise
in Kleinflächen.
Menge: 3,000 m3

**7.2 Schutzschicht auf Gebundener Schüttung**
Schutzschicht auf Gebundener Schüttung

Verbund-Schutzschicht auf vorbeschriebener Ausgleichsschüttung
in Trassenbereichen,
mit geeigneter zementärer Ausgleichsmasse / Nivelliermörtel
herstellen, zum Schutz der Ausgleichsschüttung während der Bauzeit.

Dicke:  ca. 10-15 mm
Oberfläche:  eben

Baustoffklasse:  A2 nichtbrennbar

Abrechnung nach oberer Fläche der Schüttung der Trasse,
auch abschnittsweise in Kleinflächen.
Menge: 15,000 m2

### 8 STUNDENLOHNARBEITEN

*Hinweis: Angehängte Stundenlohnarbeiten*
Angehängte Stundenlohnarbeiten

Stundenlohnarbeiten dürfen nur nach vorheriger Abstimmung mit der
Bauleitung durchgeführt werden. Tagelohnbescheinigungen sind täglich
auszustellen und dem Bauleiter spätestens dem der Ausführung der Arbeiten
folgenden Besuchstermin zur Prüfung und Unterzeichnung vorzulegen.
Stundenlohnbescheinigungen werden nur im Original und unterzeichnet anerkannt.
Aus den Bescheinigungen müssen eindeutig hervorgehen,
  -Name und Berufsbezeichnung des Ausführenden
  -die Art der geleisteten Arbeiten und Ausführungsdatum
  -die aufgewandten Stunden und
  -die verwendeten Materialien.

**8.1 Mittellohnstundensatz**
Mittellohnstundensatz

Stundenlohnsatz gemäß vorstehender Ausführungsbeschreibung anzugeben als Mittellohnsatz, wobei
mindestens die Hälfte der eingesetzten Leute Facharbeiter
sein müssen.
Menge: 200,000 h
